# Elektrotechnik Ausschreibung Teil 1
Angebotsaufforderung (GAEB 90, DA83)
Währung: EUR
Auftraggeber: Stadt Horstmar

## Elektrotechnik OGS
Datum: 16.07.26

*Hinweis*
Unterlagen zur Leistungsbeschreibung

Das Bauvorhaben ist in verschiedenen Gewerke
aufgeteilt, gemäß der "Allgemeine Erläuterung und
Beschreibung des Bauvorhabens" gibt es zum einen die
allgemeinen Architektenpläne (Grundlage) und zum
anderen sind zu jedem Gewerk noch weitere spezifische
Anlagen zugeordnet, diese sind auf die verschiedenen
Leistungsverzeichnissen zugeschnitten.

Anlage 1 - Blatt Nr.  FE-1 - Fundamenterder
(2026-02-04)
Anlage 2 - Blatt Nr.  Blitzs-1 - Blitzschutz
(2026-02-04)
Anlage 3 - Blatt.Nr.  E1.1b - Erdgeschoss Elektro
(2026-06-17)
Anlage 4 - Blatt.Nr.  E2.1b - Obergeschoss Elektro
(2026-06-17)
Anlage 5 - Blatt Nr.  Elekt.1.-
Elektrotechnik-Neubau-Tafelansicht
Anlage 6 - Blatt Nr.  Elekt.1.-
Elektrotechnik-Bestandsbau-Tafelansicht
Anlage 7 - Blatt Nr.  HAA-Schema_2026-05-19
Anlage 8 - Blatt Nr.  Sibe-Schema_2026-05-19
Anlage 9 - Blatt Nr. Sonnenschutz-Schema_2026-05-19
Anlage 10 - Blatt Nr. ELA-Schema_2026-05-19
Anlage 11 - Blatt Nr. E-1b_EG_Elektro_Neubau_2026-06-17

Es gilt nachfolgend die:

 - VDE 0100 in neuester Fassung
 - VDE 0855 in neuester Fassung
 - DIN 18015, Elektrische Anlagen im Wohnungsbau
 - DIN 18382 VOB Teil C
 - DIN 1053,"Mauerwerk,Berechnungen und Ausführung".
 - DIN 47260, DIN 47261, DIN 47265
 - Blitzschutzvorschriften des Anschlusses für
Blitzableiterbau (ABB) in der z.Zt. gültigen Fassung.

als verbindlich vereinbart.

Das Erstellen von Revisions- und Bestandsplänen,
Schaltplänen und Schemata sind gemäß DIN 18382 zu
erstellen.  Diese sind mit in den Einheitspreisen
einzurechnen und werden nicht gesondert vergütet.

*Hinweis*
Baubeschreibung des Bauvorhabens

Die Energetische Sanierung und der Neubau der OGS an
der Astrid-Lindgren-Grundschule in Horstmar Leer, setzt
sich in folgenden Maßnahmen zusammen:

Die Baumaßnahmen aller Gewerke oder Leistungsbereiche
erfolgen in Abschnitten laut Bauzeitenplan.
Begonnen wird laut Bauzeitenplan mit dem

Bauabschnitt 1  Abbruch und Erdarbeiten,
Außenbereich), der ist erfolgt
Bauabschnitt 2  die Erweiterung und den Neubau der
WC- und Toilettenanlage, sowie der
  OGS-Räume
Bauabschnitt 3  Umbau im Bestand dieses  werden nmach
Erstellung der OGS l ausgeführt.

Witterungsbedingte Bauverzögerungen sind nicht
vorherzusehen und werden nicht separat vergütet. Der
Bauzeitenplan ist zu beachten.

Besondere Umstände
Der Schulbetrieb wird während der gesamten Bauzeit,
aufrechterhalten. Daher wird der Abbruch, der Neubau
und die Sanierung in 3 Bauphasen unterteilt. Dadurch
kann gewährleistet werden, dass in den jeweiligen
Bauabschnitten durchgängig gearbeitet werden kann.
Trotzdem ist besonders sensibles Vorgehen und
Rücksichtnahme erforderlich.

Angaben zur Ausführung
Der AN kann sich vor Abgabe des Angebotes vor Ort einen
Überblick über die Situation verschaffen, eine
Inaugenscheinnahme ist von der Straße
Geschwister-Buller-Str. aus möglich. Es ist möglich,
das Gebäude von innen zu besichtigen, bzw. zu begehen.
Aber dies muss mit dem Planer und dem Hausmeister
abgestimmt und abgesprochen werden.
Die beigefügten Pläne dienen dazu, die vorhandene
Situation und Planung genauer darzustellen.

Angabe zur Örtlichkeit
Anschrift der Baustelle:
Geschwister-Buller-Straße 1
Gemarkung:  Horstmar
Flur:  107
Flurstück:  840

Allgemeines zur Baumaßnahme

Gebäudestruktur
Das vorhandene Schulgebäude wurde ca. 1956/1966
errichtet. 1987 teilweise erweitert. Der vorh.
2-geschossige Schultrakt ist in Massivbauweise gebaut
worden.
Die Schule wird in Ihrer Substanz erhalten bleiben. Das
Schulgebäude wird komplett neu strukturiert und
entsprechend der UVV, Arbeitsstättenrichtlinien und des
Brandschutz umgesetzt, sodass eine vollfunktionsfähige Schulgebäude in Verbindung entsteht.

Es wird von der Stadt Horstmar im Zuge der dann
laufenden Baumaßnahme eine ordnungsgemäße Zu- und
Abfahrt zum Grundstück zur Verfügung gestellt. Auf dem
Grundstück befindet sich eine Zuwegung von der Straße "
Geschwister- Buller-Straße " aus.

Der AN hat seine Baustelleneinrichtung auf den von der
Bauleitung zugewiesenen Flächen einzurichten.
Personenkraftwagen können nur auf den dafür
vorgesehenen Parkflächen abgestellt werden. Auf der
Baustelle gilt grundsätzlich die
Straßenverkehrsordnung. Davon abweichend ist die
Höchstgeschwindigkeit mit "Schrittgeschwindigkeit"
festgelegt. Verkehrsflächen und Wege dürfen nicht durch
Bau- und Montagearbeiten beeinträchtigt werden und
falls dieses Notwendig ist, ist diese mit der
Bauleitung Stadt Horstmar zu planen und abzustimmen.

Liste der Beteiligten

Bauherr
Stadt Horstmar,
Kirchstr. 1-3
48612 Horstmar

### Bereich 1 Erweiterung Schulgebäude OGS Teil 1

#### Titel 1.1 Potentialausgleich

**Ausführungsbeschreibung 0001 Erdungsanlage**
*Die Erdungsanlage ist nach den neusten VDE- und VDEW-*
Die Erdungsanlage ist nach den neusten VDE- und
VDEW-Bestimmungen und Richtlinien zu errichten.

**1.1.10 Potentialausgleichsschiene**
aus verzinktem Stahl, mit Anschluss für 8 x 1,5 bis
25qmm,
1 Flachstahl bis 40 x 4 mm und Massivrundleiter
8 bis 10 qmm
Menge: 2,000 St

**1.1.20 Erdungsanschluss an Metallteile 4-10qmm**
herstellen mittels Schrauben und Muttern in rostfreier
Ausführung bis zu einem Querschnitt von: 4 - 10 qmm
Menge: 4,000 St

**1.1.30 Erdungsanschluss an Metallteile 16-25qmm**
herstellen mittels Schrauben und Muttern in rostfreier
Ausführung bis zu einem Querschnitt von: 16 - 25 qmm
Menge: 4,000 St

**1.1.40 Banderdungsschelle, min.200mm**
Schellenkörper, Schrauben und Spannband aus Edelstahl,
rostfrei, für Leiter von 1x2,5 bis 2x25 qmm, Länge =
min.200 mm
Menge: 5,000 St

**1.1.50 Banderdungsschelle, min.555mm**
Schellenkörper, Schrauben und Spannband aus Edelstahl,
rostfrei, für Leiter von 1x2,5 bis 2x25 qmm,Länge =
min. 555 mm
Menge: 4,000 St

**1.1.60 Messung des Erdungswiderstandes**
der Erdungsanlage. Die Ergebnisse sind in dem
Übergabeschein einzutragen.
Menge: 1,000 Psch

#### Titel 1.2 Leitungen und Kabel

**Ausführungsbeschreibung 0002 Leitungen und Kabel**
*Nachfolgend aufgeführte Leitungen und Kabel sind anteilig zu verlegen,*
Ausführungsart ca.:

-  00,00 % Aufputz auf Abstandschellen
-  10,00 % Unterputz einschl. Fräsarbeiten
-  70,00 % im Bereich abgehängter Decken
einschl.Sammelhalter
-  15,00 % in Rohr,  Installationskanal, Kabelrinne
-  5,00 % in Hohlraumböden, Fertigteildecken und
Kabelgraben
-  00,00 % in der Betondecke zwischen unterer und
oberer
  Armierung

Rohre, Installationskanäle, Kabelrinnen, Profilschienen
und Kabelgräben sind separat ausgeschrieben.

**1.2.10 Leitung NYM-J 1x 10,0 qmm**
Menge: 15,000 m

**1.2.20 Leitung NYM-J 1x 16,0 qmm**
Menge: 10,000 m

**1.2.30 Leitung NYM-J 3x 1,5 qmm**
Menge: 600,000 m

**1.2.40 Leitung NYM-J 3x 2,5 qmm**
Menge: 250,000 m

**1.2.50 Leitung NYM-J 3x 4,0 qmm**
Menge: 10,000 m

**1.2.60 Leitung NYM-J 5x 1,5 qmm**
Menge: 250,000 m

**1.2.70 Leitung NYM-J 5x 2,5 qmm**
Menge: 50,000 m

**1.2.80 Leitung NYM-J 5x 4,0 qmm**
Menge: 20,000 m

**1.2.90 Leitung NYM-J 5x 6,0 qmm**
Menge: 5,000 m

**1.2.100 Leitung NYM-J 7x 1,5 qmm**
Menge: 5,000 m

**1.2.110 Kunststoffkabel NYY-J 3x 2,5 qmm**
Menge: 50,000 m

**1.2.120 Kunststoffkabel NYY-J 5x 2,5 qmm**
Menge: 50,000 m

**1.2.130 Kunststoffkabel NYY-J 5x 4,0 qmm**
Menge: 25,000 m

**1.2.140 Gummischlauchleitung H07RN-F 3x 1,5 qmm**
Menge: 40,000 m

**1.2.150 Gummischlauchleitung H07RN-F 5x 1,5 qmm**
Menge: 30,000 m

**1.2.160 PVC-Steuerleitung NYSLYö-J 5x1,5 qmm**
abgeschirmt
Menge: 100,000 m

**1.2.170 Lautsprecherlitze 2x2,5 qmm**
Menge: 60,000 m

**1.2.180 FM-Installationsleitung J-Y(St)Y 2x2x0,8 qmm**
Menge: 150,000 m

**1.2.190 FM-Installationsleitung J-Y(St)Y 4x2x0,8 qmm**
Menge: 100,000 m

**1.2.200 Brandmeldeleitung J-Y(St)Y 2x2x0,8 qmm, rot**
Menge: 120,000 m

**Ausführungsbeschreibung 0003 Leitungen und Kabel**
*Nachfolgend aufgeführte Leitungen und Kabel sind anteilig zu verlegen,*
Ausführungsart ca.:

-  0,00 % Aufputz auf Abstandschellen
-  0,00 % Unterputz einschl. Fräsarbeiten
-  5,00 % im Bereich abgehängter Decken
einschl.Sammelhalter
-  95,00 % in Rohr,  Installationskanal, Kabelrinne,
Kabelsteigtrasse
-  0,00 % in Hohlraumböden, Fertigteildecken und
Kabelgraben
-  0,00 % in der Betondecke zwischen unterer und
oberer
  Armierung

Rohre, Installationskanäle, Kabelrinnen, Profilschienen
und Kabelsteigtrassen sind separat ausgeschrieben.

**1.2.210 Kabel mit Sektorleitern NYCWY 4x 35/16 qmm**
Menge: 50,000 m

#### Titel 1.3 Verlegesysteme

**Ausführungsbeschreibung 0004 Kunststoffrohre, flexibel**
*Nachfolgend aufgeführte Kunststoffrohre, flexibel, für mittlere*
mechanische Beanspruchung sind anteilig zu verlegen,
ca.
-  00,00 % Aufputz
-  20,00 % Unterputz einschl. Fräsarbeiten
-  00,00 % in der Betondecke zwischen unterer und
oberer
  Armierung und Hohlwände
-  80,00  % über Rohfussboden

**1.3.10 Kunststoffrohr ; bis DN 25**
Menge: 15,000 m

**Ausführungsbeschreibung 0005 Kunststoffrohre, flexibel**
*Nachfolgend aufgeführte Kunststoffrohre, flexibel, für schwere*
mechanische Beanspruchung sind anteilig zu verlegen,
ca.
-  00,00 % Aufputz
-  20,00 % Unterputz einschl. Fräsarbeiten
-  00,00 % in der Betondecke zwischen unterer und
oberer
  Armierung und Hohlwände
-  80,00  % über Rohfussboden

**1.3.20 Kunststoffrohr ; bis DN 25**
Menge: 10,000 m

**1.3.30 Kunststoffrohr ; DN 32**
Menge: 6,000 m

**1.3.40 Kunststoffrohr ; DN 40**
Menge: 4,000 m

**Ausführungsbeschreibung 0006 Kunststoffrohr, starr**
*Nachfolgend aufgeführtes starres Rohr,*
in offener Verlegeart mit Muffen und Endtüllen
verlegen.

**1.3.50 Kunststoff - Stangenrohr bis DN 25**
Menge: 10,000 m

**1.3.60 Kunststoff - Stangenrohr DN 32**
Menge: 4,000 m

**1.3.70 Metallschutzschlauch DN 20**
einschließlich anteiliger Messing-
Schlauchverschraubung
Menge: 4,000 m

**1.3.80 Metallschutzschlauch DN 25**
einschließlich anteiliger Messing -
Schlauchverschraubung
Menge: 4,000 m

**Ausführungsbeschreibung 0007 Installationskanal aus Hart-PVC**
*Installationskanal aus Hart-PVC*
Unterteil mit  aufschnappbarem Deckel, einschließlich
erforderliche Kabelhalteklammern und
Befestigungsmaterial, fabrikfertiger Form- und
Zubehörteile sowie systembedingtem Zubehör, Farbe nach
Wahl des AG

**1.3.90 Installationskanal, Querschnitt bis 1.000 qmm**
Menge: 4,000 m

**1.3.100 Installationskanal, Querschnitt von 1.000 qmm bis 3.000 qmm**
Menge: 4,000 m

**1.3.110 Installationskanal, Querschnitt von 3.000 qmm bis 6.000 qmm**
Menge: 6,000 m

**1.3.120 Rangierkanal**
bestehend aus: Abdeckung und Profilhaltern, zur
Verkleidung der ankommenden und abgehenden Leitungen
über Verteilungen
Menge: 6,000 m

**1.3.130 Endkappen**
für vorstehenden Rangierkanal
Menge: 2,000 St

**1.3.140 Sammelhalter M 15**
Sammelhalter M 15 aus Metall für Wand und
Deckenmontage, bandverzinkt nach DIN EN 10327.
Menge: 30,000 St

**1.3.150 Sammelhalter M 30**
Sammelhalter M 30 aus Metall für Wand und
Deckenmontage, bandverzinkt nach DIN EN 10327.
Menge: 60,000 St

**1.3.160 Sammelhalter M 70**
Sammelhalter M 70 aus Metall für Wand und
Deckenmontage, bandverzinkt nach DIN EN 10327.
Menge: 30,000 St

**Ausführungsbeschreibung 0008 Brüstungskanal**
*Brüstungskanal*
bestehend aus Unterteil und innenliegendem Deckel.
Geeignet zum Einbau von Gerätedosen einschl. der
erforderlichen Kabelhalteklammern,  Kanalkupplungen,
Schutzleiteranschlußklemmen, Befestigungsmaterial,
Distanzstücke und Toleranzbügel, sowie systembedingte
Zubehörteile. Schnitte (auch Gehrungsschnitte) sind
mittels einer elektrischen Kreissäge auszuführen. Die
Schnittstellen sind sauber zu entgraten. Bis zum
Abschluß sämtlicher Arbeiten sind die Brüstungskanäle
mit Schutzfolien gegen Beschädigungen zu sichern.

**1.3.170 Stahlblech - Brüstungskanal**
Stahlblech - Brüstungskanal
Ausführung: verzinkt mit Trennsteg
Nennmaße: 70mm x 170 mm
Farbe:  weiss RAL 9010
Abmessungen entsprechend der vorgesehenen
Einbausituation; gleichwertige Ausführungen sind
zulässig, sofern Passgenauigkeit und Funktion
uneingeschränkt gewährleistet sind.
Menge: 4,000 m

**1.3.180 Formstück**
in Material und Farbe passend zur Vorposition,
werkseitig hergestellt, als Inneneck, Außeneck,
Flachwinkel oder
T-Stück
Menge: 2,000 St

**1.3.190 Formstück**
Material und Farbe passend zur Vorposition, werkseitig
hergestellt, als Wandanschlußblende oder Endplatte
Menge: 2,000 St

**1.3.200 Geräte-Einbaudose**
passend für vorgenannten Brüstungkanal zum Einbau von
handesüblichen Installationsgeräten.
Menge: 16,000 St

**Ausführungsbeschreibung 0009 Kabelrinne aus Stahlblech**
*Kabelrinne aus Stahlblech,*
in verzinkter perforierter oder geschlossener
Ausführung, Blechstärke mindestens 1 mm einschließlich
der anteiligen Stoß-, Verbindungsteile und Schrauben
sowie sämtlichen systembedingtem Zubehör.
Schnitte (auch Gehrungsschnitte) sind mittels einer
elektrischen Kreissäge auszuführen. Die Schnittstellen
sind sauber zu entgraten. An den freien Enden ist ein
Kantenschutz anzubringen.
Wand- und Stielausleger sowie Deckenstiele bis 500 mm
sind anteilig einzukalkulieren.

**1.3.210 Kabelrinne, gelocht, Querschnitt bis 12.000 qmm**
Menge: 3,000 m

**1.3.220 Kabelrinne, gelocht, Querschnitt über 12.000 qmm bis 18.000 qmm**
Menge: 6,000 m

**1.3.230 Kabelrinne, gelocht, Querschnitt über 18.000 qmm bis 24.000 qmm**
Menge: 15,000 m

**1.3.240 Trennsteg**
für vorgenannte Kabelrinne aus verzinktem Stahlblech
Menge: 15,000 m

**Ausführungsbeschreibung 0010 Formteile**
*Formteile passend für vorgenanntes Kabelrinnensystem,*
werkseitig hergestellt als Winkelstück horizontal und
vertikal, Kreuzstück horizontal, T-Stück horizontal,
einschließlich Verbinder.

**1.3.250 Formteil für Kabelrinne, Querschnitt bis 12.000 qmm**
Menge: 2,000 St

**1.3.260 Formteil für Kabelrinne, Querschnitt über 12.000 bis 18.000 qmm**
Menge: 4,000 St

**1.3.270 Formteil für Kabelrinne, Querschnitt über 18.000 bis 24.000 qmm**
Menge: 6,000 St

**Ausführungsbeschreibung 0011 Kabelsteigtrasse**
*Kabelsteigtrasse feuerverzinkt, mittelschwere Ausführung*
mit Sprossen aus U-Profil und anteiligen Bügelschellen.

**1.3.280 Breite bis 500 mm**
Menge: 38,000 m

#### Titel 1.4 Installationsgeräte

**Ausführungsbeschreibung 0012 Installationsgeräte, UP-Ausführung**
*Nachfolgend aufgeführte Installationsgeräte*
in Unterputz-Ausführung, einschließlich dem Fräsen bzw.
Stemmen der Montagelöcher, einsetzen der Schalterdosen
mittels Zementmörtel in die Wand. Bei Betonwänden sind
die Betoneinbaudosen bereits während der
Rohbaumassnahme  auf die Schalung zu montieren. Bei
Gipskartonwänden sind die Bohrlöcher zu erstellen und
die Hohlwanddosen einzusetzen. Die Positionen
beinhalten auch erforderliche Verdrahtungsarbeiten,
einschließlich des benötigten Klemmenmaterials, sowie
die Wippen und Zentralplatten der Installationsgeräte
und die benötigten Abdeckrahmen als Einzel- oder
Kombinationsrahmen. Alle Unterputzdosen sind generell
als Schalterabzweigdosen auszuführen. Alle Einsätze
müssen mit Schrauben in die Einbaudose befestigt
werden, Krallenbefestigung ist nicht zulässig.
In gefliesten Wänden, sowie in Sichtmauerwerk sind die
Schalterdosen Fliesen-, Stein- oder Fugen- bezogen nach
Angabe des Fachingenieurs zu montieren.
In Mauerwerkswänden die geputzt werden, sind vor den
Putzarbeiten die Dosen mit einem Signaldeckel zu
schließen.

Einbauhöhen von OKFFB, wenn in den Ausführungsplänen
oder durch die Bauleitung nicht anders angegeben:
Bedieneinrichtungen etc. 1,05 m
Steckdosen allgemein,  0,30 m
Geräteanschlußdosen,
Telefondosen etc.

Wenn nicht abweichend erwähnt, müssen alle Geräte aus
dem Lieferprogramm eines Herstellers stammen,

Fabrikat: Gira, o.glw.
Typ: Standard reinweiß glänzend oder gleichwertig

Fabrikat:..............................................
...........

Typ:...................................................
...............

**1.4.10 UP - Aus - Wechsel - Schalter**
Menge: 4,000 St

**1.4.20 UP - Tasterschnittstelle 2 fach Standard KNX**
Tasterschnittstelle 2fach Standard für KNX

- Eingänge: Anschluss von potentialfreien Kontakten,
wie Tastern, Schaltern sowie Reedkontakten oder
Rauchwarnmeldern.
- Die Eingänge dienen der Ansteuerung von Aktoren oder
zur Erfassung von Statusinformationen.
- Impulsstrom zur Vermeidung von Kontaktverschmutzung
(Bildung einer Oxidschicht) auf den angeschlossenen
Kontakten.
- Gemeinsamens Bezugspotential für alle Kanäle.
- Je nach Variante zwei, vier oder acht unabhängige
Eingänge.
- Inbetriebnahme der Tasterschnittstellen mit z. B:.
Projekt Assistent (GPA) Version 5.2.
- Verschlüsselte Datenübertragung zwischen den Geräten.

Beschriebung des Schaltersystemes hier für
Binäreingänge
- Ein- oder Zweiflächenbedienung für Wipptaster
konfigurierbar.
- Anschluss von Wipptastern die mit der Funktion zum
Schalten, Dimmen, zur Beschattung und Lüftung, etc. zum
parametriert werden.
- Komfortable Gruppensteuerung von Schalt-, Dimm-,
Beschattungs- sowie Lüftungsverbrauchern.
- Schaltkontaktauswertung von Wind-, Frost-,
Helligkeits- oder Regensensoren mit potenzialfreien
Relaiskontakten möglich, um Beschattungs- und
Lüftungsverbraucher vor Umwelteinflüssen zu schützen.
- Fensterkontaktabfrage und Visualisierung in der Smart
Home App.
- Türkontaktabfrage und Visualisierung in der Smart
Home App.
- Schaltkontaktanzeige zur Darstellung eines
Kontaktzustands in der Smart Home App.

Funktion im KNX - System
Je nach gewählter Kanalfunktion mögliche Parametrierung
- Zyklisches Senden ist einstellbar.

Technische Anforderungen:

Anzahl der Binäreingänge: 2
Nennmaße (L × B × H):  43 × 29 × 15 mm
Stromaufnahme:  4-7 mA
Anschluss über Anschluss- bzw. Abzweigklemmen
Anschlussleitung: 3-adriger Leitungssatz
KNX-Medium: Twisted Pair (TP256)
Ausgangsspannung: 3,3 V DC (SELV)
Ausgangsstrom je Kanal: ca. 3,3 mA
Leitungslänge des Anschlusskabels: ca. 250 mm,
verlängerbar bis max. 10 m
Schutzart: mindestens IP20
Schutzklasse: III

Ausführung:

Kompatibel mit KNX Data Secure.
Firmware-Update über eine herstellerseitig
bereitgestellte Projektierungs- bzw.
Inbetriebnahmesoftware möglich.

Fabrikat:..............................................
...........

Typ:...................................................
...............

liefern, montieren, betriebsfertig anschließen und
einstellen
Menge: 16,000 St

**1.4.30 UP - Tasterschnittstelle 4 fach Standard KNX**
Tasterschnittstelle für 4- fach  Standard KNX

Fabrikat:..............................................
...........

Typ:...................................................
...............

liefern, montieren, betriebsfertig anschließen und
einstellen
Menge: 2,000 St

**1.4.40 UP - Tasterschnittstelle 8 fach Standard KNX**
Tasterschnittstelle für 8- fach  Standard KNX

Fabrikat:..............................................
...........

Typ:...................................................
...............

liefern, montieren, betriebsfertig anschließen und
einstellen
Menge: 4,000 St

**1.4.50 UP - Taster, 2-fach mit 2-Punktbedienung, Pfeiltasten Auf/Ab**
UP - Taster, 2-fach mit 2-Punktbedienung
Pfeiltasten Auf/Ab Jalousien
Menge: 9,000 St

**1.4.60 Wandpräsenzmelder**
Manuelles Schalten durch EIN/AUS/AUTO-Schalter möglich.
Automatische Einlesefunktion des Lichtwertes.
Markenschalterkompatibel.
Netzspannung:  230 V ~, 50 Hz
Leistungsaufnahme min.:  1,0 W
Erfassungsbereich:  180° horizontal, 60° vertikal
Reichweite:  min. 8 m
Einstellmöglichkeiten:  mechanisch über
Einstellregler,  elektronisch über
Infrarot-Fernbedienung
Kanal 1: Beleuchtung
Schaltleistung:  230 V ~ 50 Hz, 2300 W/10 A
Tastereingang 1:  ja
Nachlaufzeit:  Impuls/ca. 15 Sek. - 30 Min.
Lichtmessung:  Mischlicht
Lichtwert:  5 - 2000 Lux
Kanal 2: HLK
Kontakt:  potenzialfrei 230 V ~/2 A,
Nachlaufzeit:  Impuls/ca. 5 Min. - 120 Min.
Slave-Eingang:  ja
Schutzart:  IP 20, IP 44 je nach Abdeckung
Schutzklasse:  II
Prüfzeichen:  TÜV Süd o.glw.
Montageart:  Wandmontage
Gehäusematerial:  UV-stabilisiertes  Polycarbonat
Nennmaße.:  Höhe 70 mm x Breite 70 mm x Länge 63 mm

Abmessungen entsprechend der vorgesehenen
Einbausituation; gleichwertige Ausführungen sind
zulässig, sofern Passgenauigkeit und Funktion
uneingeschränkt gewährleistet sind.
einschliesslich passender Abdeckung des eingesetzten
Schalterprogramms
Menge: 1,000 St

**1.4.70 Decken-Präsenzmelder 360° Unterputz DALI 8 m im Ø**
fernbedienbar, Voll- oder Halbautomat.
Werksprogramm 400 Lux/5 Min.
Tastereingang zum manuellen Schalten/Dimmen.
Einfache Programmierung per Fernbedienung mit "blue
mode" Technologie.
Reduzierung der Sensitivität per DIP-Schalter.
Netzspannung:  230 V ~, 50 - 60 Hz
Leistungsaufnahme min.:  0,3 W
Erfassungsbereich:  360°
Reichweite: min. 8 m im Durchmesser,
Einstellmöglichkeiten: mechanisch über Einstellregler,
  elektronisch über Infrarot-Fernbedienung
  Mobil-PDi/Dali (separat bestellen)
Kanal 1:  Schalten/Dimmen
Tastereingang 1:  ja
Lichtmessung:  Mischlicht
Lichtwert:  5 - 2000 Lux
Orientierungslicht:  10 % oder 20 % Lichtleistung
Nachlaufzeit Orientierungslicht:  1 Min. - 60 Min.
Tastereingang 2:  ja
Nachlaufzeit:  1 Min. - 30 Min.
Dali-Ausgang 1:  2-polige Dali-
Steuerleitung/Broadcast
Dali-Ausgang 2:  2-polige Dali-
Steuerleitung/Broadcast
Ansteuerbare Dali-EVGs:  max. 15 Stück pro Dali-
Ausgang
Slave-Eingang:  ja
Schutzart:  IP 20 als Unterputz-Version, IP 20/IP 54
mit Aufputzdose Schutzklasse:  II
Lieferumfang:  Inklusive Linsenmaske
Montageart:  Deckenmontage
Gehäusematerial:  UV-stabilisiertes Polycarbonat
Nennmaße:  Höhe 38 mm, Ø 108 mm

Fabrikat: Theben o.glw.
Typ: the Ronda S360-110o.glw.

Fabrikat:..............................................
...........

Typ:...................................................
...............
Menge: 22,000 St

**1.4.80 Decken-Präsenzmelder 360° Unterputz DALI 24 m im Ø**
Voll- oder Halbautomat, Werksprogramm 400 Lux/5 Min,
Tastereingang zum manuellen Schalten/Dimmen.
Einfache Programmierung per Fernbedienung;
Reduzierung der Sensitivität per DIP-Schalter.

Netzspannung:  230 V/50 Hz
Leistungsaufnahme min.: 0,3 W
Erfassungsbereich:  360°
Reichweite:  min. 24 m im Ø,
Einstellmöglichkeiten:  mechanisch über Einstellregler,
 elektronisch über Infrarot- Fernbedienungen
Kanal 1:  Schalten/Dimmen
Tastereingang 1:  ja
Lichtmessung:  Mischlicht
Lichtwert:  5 - 2000 Lux
Orientierungslicht:  10 % oder 20 % Lichtleistung
Nachlaufzeit
Orientierungslicht:  1 Min. - 60 Min.
Kanal 2:  Schalten/Dimmen
Tastereingang 2:  ja
Nachlaufzeit:  1 Min. - 30 Min.
DALI-Ausgang 1: 2-polige DALI-Steuerleitung/Broadcast
DALI-Ausgang 2: 2-polige DALI-Steuerleitung/Broadcast
Ansteuerbare DALI-EVGs:  max. 15 Stück pro DALI

Ausgang
Slave-Eingang:  ja
Schutzart:  IP 20 als Unterputz-Version,
Schutzklasse:  II
Montageart:  Deckenmontage
Nennmaße:  Höhe 46 mm, Ø 108 mm
Einbaumaß:  Einbautiefe 24 mm, Einbaulochmaß  Ø 60 mm
Abmessungen entsprechend der vorgesehenen
Einbausituation; gleichwertige Ausführungen sind
zulässig, sofern Passgenauigkeit und Funktion
uneingeschränkt gewährleistet sind.

Fabrikat: Theben o.glw.
Typ: the Ronda P360-110o.glw.

Fabrikat:..............................................
...........

Typ:...................................................
...............
Menge: 1,000 St

**1.4.90 Fernbedienung für Präsenzmelder**
passend zu den vorgenannten Meldern.
Automatische Einlesefunktion des Lichtwertes.
Funktion "Licht EIN/AUS", Nachlaufzeiten
programmierbar.
Orientierungslicht EIN/AUS, Umschaltung Voll- oder
Halbautomat. Weitere Programmfunktionen einstellbar.
Batteriebetrieb: Lithium CR 2032 - 3 V (inklusive)
Reichweite: bewölkt/dunkel 5 - 8 m, direkter
Sonnenschein 2 - 3 m, inklusive Wandhalterung
Menge: 1,000 St

**1.4.100 Fernbedienung für Präsenzmelder DALI**
passend zu den vorgenannten Meldern.
Automatische Einlesefunktion des Lichtwertes.
Funktion "Licht EIN/AUS", Nachlaufzeiten
programmierbar.
Orientierungslicht EIN/AUS, Umschaltung Voll- oder
Halbautomat, Weitere Programmfunktionen einstellbar.
Batteriebetrieb: Lithium CR 2032 - 3 V, Reichweite: 2 -
5 m,
Lieferumfang: inklusive Wandhalterung
Menge: 1,000 St

**1.4.110 Endanwender - Fernbedienung für Präsenzmelder**
passend zu den vorgenannten Meldern.
Festhinterlegtes Lichtszenen-Programm.
Abspeichern individueller Lichtszenen, Manuelle
Dimmfunktion "Licht EIN/AUS". Temporäres Speichern des
Dimm-/Lichtwertes. Reichweite: bewölkt/dunkel  5 - 8m,
direkter Sonnenschein 2 - 3 m, inklusive Wandhalterung
Menge: 1,000 St

**1.4.120 UP - Leerdose mit Blindabdeckung**
Menge: 6,000 St

**1.4.130 UP - Steckdose mit Kinderschutz**
Menge: 30,000 St

**1.4.140 UP - Steckdose 2 polig**
Menge: 90,000 St

**1.4.150 UP - Steckdose 16A 5-polig CEE**
Menge: 16,000 St

**1.4.160 UP - Überspannungsschutz - Steckdose**
Menge: 1,000 St

**1.4.170 HDMI-Anschlussdose**
Menge: 1,000 St

**1.4.180 USB-Anschlussdose**
Ausführung als USB Buchse
Menge: 1,000 St

**1.4.190 VGA-Anschlussdose**
Menge: 1,000 St

**1.4.200 Audio(Chinch)-Anschlussdose**
Menge: 4,000 St

**1.4.210 HDMI-Leitung 15 m**
Menge: 1,000 St

**1.4.220 USB 3.0 Aktiv-Verlängerung 15 m**
Menge: 2,000 St

**1.4.230 VGA + Audio Leitung 15 m**
Menge: 2,000 St

**1.4.240 Lautsprecher-Anschlussdose**
Lautsprecher-Anschlussdose
zur Aufnahme einer Lautsprecherleitung.
- Steckklemmen für schnelle Montage
- Leiterquerschnitt max. 6 mm².
- Polung farbig gekennzeichnet
- einschl. Abdeckung mit TAE-Zentralstück
- Schraubklemmen für Anschluss flexibler und massiver
  Leitungen
- Leiterquerschnitt max. 6 mm²
- Polungskennzeichnung
Menge: 12,000 St

**1.4.250 FSA - Anschlussdose**
Menge: 2,000 St

**1.4.260 UP - Geräteanschluß - Dose mit Zugentlastung**
UP - Geräteanschluß - Dose mit Zugentlastung
Klemmbock bis 5 x 2,5  qmm
Menge: 2,000 St

**1.4.270 UP - Geräteanschluß - Dose mit Zugentlastung**
UP - Geräteanschluß - Dose mit Zugentlastung
Klemmbock bis 5 x 6,0  qmm
Menge: 4,000 St

**1.4.280 UP - Blindabdeckung oder Abdeckplatte**
Menge: 6,000 St

**1.4.290 Bauseits beigestellte Installationsgeräte**
Bauseits beigestellte Installationsgeräte
nach Herstellerangaben einbauen und anschließen
Menge: 6,000 St

**1.4.300 Tastsensor 2-fach mit Raumtemperaturregler, Display**
Tastsensor 2-fach mit Raumtemperaturregler, Display
zur Vorortbedienung von Schalt-, Tast-, Dimm-,
Jalousie-, Raumtemperaturreglerfunktionen; mit
Demontageschutz; mit weißer Betriebs- und viert roten
Status-LED; LC-Display mit Symboldarstellung, Tasten
vollflächig beschriftbar; mit 2 zusätzlichen
Display-Tasten zur Programmierung über Display;
einschließlich Busankoppler
Menge: 12,000 St

**1.4.310 Tastsensor 4-fach mit Raumtemperaturregler, Display**
Tastsensor 4-fach mit Raumtemperaturregler, Display
zur Vorortbedienung von Schalt-, Tast-, Dimm-,
Jalousie-, Raumtemperaturreglerfunktionen; mit
Demontageschutz; mit weißer Betriebs- und viert roten
Status-LED; LC-Display mit Symboldarstellung, Tasten
vollflächig beschriftbar; mit 2 zusätzlichen
Display-Tasten zur Programmierung über Display;
einschließlich Busankoppler
Menge: 4,000 St

**1.4.320 Zuschlag Schalter- und Abzweigdosen in Beton**
Zuschlag für erschwerte Montage von Schalter- und
Abzweigdosen in Beton mit Fräswerkzeugen.
Menge: 10,000 St

**Ausführungsbeschreibung 0013 Installationsgeräte, UP-Feuchtraum**
*Nachfolgend aufgeführte Installationsgeräte*
in Unterputz-Feuchtraum-Ausführung, Schutzart IP 44,
einschließlich dem Fräsen bzw. Stemmen der
Montagelöcher, einsetzen der Schalterdosen mittels
Zementmörtel in die Wand. Bei Betonwänden sind die
Betoneinbaudosen bereits während der Rohbaumassnahme
auf die Schalung zu montieren.
Bei Gipskartonwänden sind die Bohrlöcher zu erstellen
und die Hohlwanddosen einzusetzen. Die Positionen
beinhalten auch
erforderliche Verdrahtungsarbeiten, einschließlich des
benötigten Klemmenmaterials, sowie die Wippen und
Zentralplatten der Installationsgeräte, sowie die
benötigten Abdeckrahmen als Einzel- oder
Kombinationsrahmen. Alle Unterputzdosen sind generell
als Schalterabzweigdosen auszuführen.
Alle Einsätze müssen mit Schrauben in die Einbaudose
befestigt
werden, Krallenbefestigung ist nicht zulässig.
In gefliesten Wänden, sowie in Sichtmauerwerk sind die
Schalterdosen Fliesen-, Stein- oder Fugenbezogen nach
Angabe des Fachingenieurs zu montieren.
In Mauerwerkswänden die geputzt werden, sind vor den
Putzarbeiten die Dosen mit einem Signaldeckel zu
schließen.

Einbauhöhen von OKFFB, wenn in den Ausführungsplänen
oder durch die Bauleitung nicht anders angegeben:
Schalter und Taster etc.  1,05 m
Steckdosen allgemein,  0,30 m
Geräteanschlußdosen,
Telefondosen etc.

Fabrikat: Gira, o.glw.
Typ: Standard reinweiß glänzend oder gleichwertig

Fabrikat:..............................................
...........

Typ:...................................................
...............

**1.4.330 FRUP - Kinderschutzsteckdose mit Klappdeckel**
Menge: 4,000 St

**Ausführungsbeschreibung 0014 Installationsgeräte, AP-Feuchtraum**
*Nachfolgend aufgeführte Installationsgeräte*
in Aufputz-Feuchtraum-Ausführung, Schutzart IP 44,
einschliesslich dem Bohren der Befestigungslöcher mit
Befestigungsmaterial. Die Positionen beinhalten auch
erforderliche Verdrahtungsarbeiten, einschließlich des
benötigten Klemmenmaterials.

Einbauhöhen von OKFFB, wenn in den Ausführungsplänen
oder durch die Bauleitung nicht anders angegeben:
Schalter, Taster,  1,05 m
Steckdosen etc.
Abzweigdosen ca.  2,30 m

Fabrikat: Gira,o.glw.
Typ: Standard reinweiß glänzend oder gleichwertig

Fabrikat:..............................................
...........

Typ:...................................................
...............

**1.4.340 FRAP - Aus - Wechsel - Schalter**
Menge: 2,000 St

**1.4.350 FRAP - Schukosteckdose**
Menge: 1,000 St

**1.4.360 FRAP - Doppel - Schukosteckdose**
Menge: 8,000 St

**1.4.370 FRAP - Abzweigkasten bis 90x90 mm, bis 4 qmm**
Menge: 20,000 St

**1.4.380 FRAP - Abzweigkasten bis 165x165 mm, bis 16 qmm**
Menge: 1,000 St

**1.4.390 FRAP - Abzweigkasten bis 90x90 mm Deckelfarbe rot**
Deckelfarbe rot für sicherheitstechnische Anlagen
Menge: 6,000 St

**1.4.400 FRAP - CEE - Steckdose, 5-polig 16 A, 400 V**
Menge: 1,000 St

#### Titel 1.5 Beleuchtungskörper

**Ausführungsbeschreibung 0015 Beleuchtungskörper**
*Die ausgeschiebenen Fabrikate und Typen der Beleuchtungskörper*
Die ausgeschiebenen Fabrikate und Typen der
Beleuchtungskörper, Montageanleitungen sind genauestens
zu beachten.
Schäden, die auf fehlerhafte Montage zurück zuführen
sind, gehen zu Lasten des Auftragnehmers.
Zum Liefer- und Leistungsumfang gehört, dass jede
Leuchte betriebsfertig geliefert und montiert wird,
einschließlich Leuchtmittel, Starter, Systemzubehör,
Klein- und Befestigungsmaterial.

**1.5.10 Präsenzmelder für Flure, Deckenmontage, Licht u. HKL**
*** Bezugsbeschreibung
Passiv-Infrarot-Präsenzmelder für Deckenmontage,
Automatische präsenz- und helligkeitsabhängige
Steuerung für Beleuchtung und HLK,

Erfassungsbereich rechteckig 360°, gehend bis zu 150 m²
(30 m x 5 m), 2 separate Erfassungszonen,
Halogen-/Glühlampen und LED's geeignet,
Einfacher Abgleich der Helligkeitsmessung mit Eingabe
des gemessenen Lux-Wertes, Betrieb als Voll- oder
Halbautomat umschaltbar,Teach-In Funktion, Verkürzung
der Nachlaufzeit bei kurzer Anwesenheit
(Kurzzeit-Präsenz), Anschlussmöglichkeit für Taster
oder Schalter zur manuellen Schaltung mit automatischer
Erkennung Taster/Schalter, Treppenlichtfunktion,
Impulsfunktion für Treppenlicht-Zeitschalter,
Erfassungsempfindlichkeit einstellbar, Durch
werkseitige Voreinstellung sofort betriebsbereit,
Fernparametrierbar mit Fernbedienung, Testbetrieb zur
Überprüfung von Bewegungsmelder :  weiss

Funktion und Erfassungsbereich, Erweiterung des
Erfassungsbereiches durch Master/Slave- oder
Master/Master-Schaltung

Fabrikat: Theben  o. glw.
Typ: the Passa P360-101 UP WH o.glw.

Fabrikat:..............................................
...........

Typ:...................................................
...............

liefern, montieren, betriebsfertig anschließen und
einstellen
Menge: 3,000 St

**1.5.20 Bewegungsmelder für Deckeneinbau, Steuerung für Beleuchtung max. Ø 8,0m**
Bewegungsmelder für Deckeneinbau,

rund 360°, Durchmesser 8 m, Automatische
helligkeitsabhängige Steuerung für Beleuchtung,
Mischlichtmessung. Kanal A Licht: Relais 230 V/10 A,
Ausschaltverzögerung einstellbar, Empfindlichkeit
einstellbar, nur fernparametrierbar
Bewegungsmelder :  weiss

Fabrikat: Theben o. gl.
Typ: the Mova S360-100 DE WH o.glw.

Fabrikat:..............................................
...........

Typ:...................................................
...............

liefern, montieren, betriebsfertig anschließen und
einstellen
Menge: 11,000 St

**1.5.30 Bewegungsmelder Deckenmontage, Licht, 360°, max. Ø 12 m**
Bewegungsmelder Unterputz oder Deckeneinbau mit
abnehmbaren Spannklammern, AP-Montage mit Zubehör
AP-Rahmen, Erfassungsbereich 360°, max.
Reichweite 12 m Durchmesser ( Montagehöhe 2,5-3 m),
automatische Schaltung helligkeits- und
bewegungsabhängig, mit Akustikfunktion, Aktivierung
durch PIR-Sensor, Abschaltung durch PIR-Sensor oder
Mikrofon, Empfindlichkeit reduzierbar zum Einschränken
des Erfassungsbereiches, Abdeck-Clips zur
Bereichseinschränkung, Impulsfunktion, Test-Funktion
zur Überprüfung des Erfassungsbereiches,
Mischlichtmessung ca. 10-2000 lx, Nachlaufzeit Licht 5
s-30 min, max. 2000 W Glühlampenlast, max. 400 W
LED-Lampenlast, Gehäuse weiß, Durchmesser 111 mm

Fabrikat: Theben . o. glw.
Typ: LUXA 103-100 UA WH o.glw.

Fabrikat:..............................................
...........

Typ:...................................................
...............

liefern, montieren, betriebsfertig anschließen und
einstellen
Menge: 5,000 St

**1.5.40 Deckeneinbauleuchte 1x LED 18W 1800lm 150x150 mm**
Deckeneinbauleuchte eckig aus Aluminiumdruckguss;
Pulverbeschichtete weisse Oberfläche und matter
Reflektor;
LED schmaler Montagerand;
Gewicht pro Leuchte beträgt ca. 700g;
min. 80% des Lichtstromes nach 50000h
Lebensdauer mit energieeffizienten Chip
weite Abstrahlcharakteristik mit 70°
Abstrahlwinkel; Schutzart des Gehäuses nach DIN EN
60529 (IP54)

Abdeckring:  weiss
Nennmaße:  150 x 150mm
Größe  167mm x 167mm
Einbauhöhe:  100 mm
Abmessungen entsprechend der vorgesehenen
Einbausituation; gleichwertige Ausführungen sind
zulässig, sofern Passgenauigkeit und Funktion
uneingeschränkt gewährleistet sind.

Schutzart:  IP20
Betriebsgerät:  schaltbar (extern)
Lichtstrom:  1.800 lm
Anschlussleistung: 18 W
Farbton LED:  4000K

Fabrikat:..............................................
...........

Typ:...................................................
...............

liefern, montieren, betriebsfertig anschließen und
einstellen
Menge: 2,000 St

**1.5.50 Deckeneinbauleuchte 1x LED 25W 2600lm 150x150 mm**
*** wie Position 1.5.10
in Ausführung als:

Lichtstrom:  2.600 lm
Anschlussleistung: 25 W
Farbton LED:  4000K

Fabrikat:..............................................
...........

Typ:...................................................
...............

liefern, montieren, betriebsfertig anschließen und
einstellen
Menge: 2,000 St

**1.5.60 Deckeneinbauleuchte DALI dimmbar**
*** wie Position 1.5.10
in Ausführung als der zu vor benannten Position:
DALI dimmbar

liefern, montieren, betriebsfertig anschließen und
einstellen
Menge: 4,000 St

**1.5.70 Einbau-Lichtkanal 2265 mm 56W 5376 lm Pos. 1.1**
Gehäuse Aluminium-Strangpressprofil pulverbeschichtet.
Endkappen, Aluminium pulverbeschichtet. Diffusor aus
vergilbungsfreiem Kunststoff (PMMA) opal Austauschbare
und herausnehmbare LED-Einheit mit integriertem
Betriebsgerät, Sichtfarbe weiss

Farbtemperatur LED: 4000K
LED-Leistung:  ca. 56 W
Lichtstrom:  ca. 5376 Lumen
Betriebsgerät:  DALI
Nennmaße LxBxH = 2265x68x110 mm
Abmessungen entsprechend der vorgesehenen
Einbausituation; gleichwertige Ausführungen sind
zulässig, sofern Passgenauigkeit und Funktion
uneingeschränkt gewährleistet sind.
Abdeckung:  PMMA, Opal
Montageart:  Deckeneinbau mit Rand

Fabrikat:..............................................
...........

Typ:...................................................
...............

liefern, montieren, betriebsfertig anschließen und
einstellen
Menge: 18,000 St

**1.5.80 Einbau-Lichtkanal 2265 mm 56W 5376 lm Pos.1.3 außen**
Gehäuse Aluminium-Strangpressprofil pulverbeschichtet.
Endkappen, Aluminium pulverbeschichtet. Diffusor aus
vergilbungsfreiem Kunststoff (PMMA) opal Austauschbare
und herausnehmbare LED-Einheit mit integriertem
Betriebsgerät, Sichtfarbe weiss

Farbtemperatur LED: 4000K
LED-Leistung:  ca. 56 W
Lichtstrom:  ca. 5376 Lumen
Schutzart:  IP 54
Betriebsgerät:  DALI
Nennmaße: LxBxH =  2265x68x100 mm
Abmessungen entsprechend der vorgesehenen
Einbausituation; gleichwertige Ausführungen sind
zulässig, sofern Passgenauigkeit und Funktion
uneingeschränkt gewährleistet sind.
Abdeckung:  PMMA, Opal
Montageart:  Deckeneinbau mit Rand

Bieterangabe:

Fabrikat:..............................................
...........

Typ:...................................................
...............

liefern, montieren, betriebsfertig anschließen und
einstellen
Menge: 2,000 St

**1.5.90 Feuchtraum-Anbauleuchte**
*** Bezugsbeschreibung
Feuchtraum-Anbauleuchte mit folgenden Eigenschaften:
Leuchtmittel:  LED
Betriebsspannung:  230 V AC
Leuchtenlichtstrom:  6200 lm
Anschlussleistung:  43 Watt
Lichtausbeute der Leuchte: min. 110 lm/W
Lichtfarbe:  neutralweiß (nw)
Farbtemperatur:  3000 K
Farbwiedergabeindex:  Ra > 80
Bemessungslebensdauer (L80): min. 50.000
Betriebsstunden
Abstrahlungscharakt.:  direkt strahlend
Leuchtenkörper:  Kunststoff Polycarbonat
Farbe:  grau
Maße (L x B) :  1600 mm - 100 mm
Abmessungen entsprechend der vorgesehenen
Einbausituation; gleichwertige Ausführungen sind
zulässig, sofern Passgenauigkeit und Funktion
uneingeschränkt gewährleistet sind.
Leuchtenhöhe ca.:  100 mm
Schutzklasse:  I
Schutzart:  IP66
Schlagfestigkeit:  IK 08
Betriebsgerät:  schaltbar
Montageart:  Anbau

liefern, montieren, betriebsfertig anschließen und
einstellen
Menge: 2,000 St

**1.5.100 Feuchtraum-Anbauleuchte**
*** wie Position 1.5.90
mit folgenden Eigenschaften:

Leuchtenlichtstrom:  min. 2.800 lm
Anschlussleistung:  max. 35 Watt
Maße (L x B) :  1350 mm - 100 mm
Abmessungen entsprechend der vorgesehenen
Einbausituation; gleichwertige Ausführungen sind
zulässig, sofern Passgenauigkeit und Funktion
uneingeschränkt gewährleistet sind.

liefern, montieren, betriebsfertig anschließen und
einstellen
Menge: 1,000 St

**1.5.110 LED-Einbauleuchte 39W (625 x 625 mm)**
*** Bezugsbeschreibung
Technische Anforderungen:

Flacher Leuchtenrahmen aus Aluminium, weiß
pulverbeschichtet.
Leuchtengehäuse aus Stahlblech.
Direkt strahlende Lichtverteilung mit
mikroprismatischer, vergilbungsbeständiger
Kunststoffabdeckung und geeigneter Optik zur Begrenzung
der Direktblendung.
Geeignet für Bildschirmarbeitsplätze gemäß den
geltenden Anforderungen (UGR = 19) bei entsprechendem
Lichtstrom.
Elektronisches Betriebsgerät mit DALI-2-Schnittstelle.
Flimmeranteil = 5 %.
Elektrischer Anschluss über Anschlussbox mit
vorkonfektionierter Anschlussleitung (ca. 150 mm),
Steckverbinder, 5-poliger Anschlussklemme für
Leitungsquerschnitte bis 2,5 mm² sowie Zugentlastung;
geeignet für Durchgangsverdrahtung.

Abmessungen und Montage:

Abmessungen (L × B × H): ca. 620 × 620 × 30 mm.
Geeignet für Rasterdecken mit sichtbaren T-Schienen
(Rastermaß ca. 625 × 625 mm).
Mit entsprechendem Zubehör auch für den Einbau in
ausgeschnittene Deckenausschnitte geeignet.
Erforderliche Einbautiefe: ca. 145 mm.
Deckenausschnitt bei Einbau mit Einbaurahmen: ca. 648 ×
648 mm.
Abmessungen entsprechend der vorgesehenen
Einbausituation; gleichwertige Ausführungen sind
zulässig, sofern Passgenauigkeit und Funktion
uneingeschränkt gewährleistet sind.

Lichttechnische Anforderungen:

Lichtquelle: LED.
Farbwiedergabeindex: CRI = 90.
Farbtemperatur: umschaltbar zwischen 3000 K und 4000 K.
Bemessungslichtstrom: ca. 5.600-6.000 lm (abhängig von
der gewählten Farbtemperatur).
Systemleistung: ca. 39 W.
Leuchtenlichtausbeute: mindestens 140 lm/W.
Bemessungslebensdauer der LED: mindestens 50.000
Stunden (L80/B10 bei 35 °C).

Schutz- und Sicherheitsanforderungen:

Schutzart mindestens IP20 (raumseitig vorzugsweise IP40
oder besser).
Schutzklasse II.
CE-konform.
Geeignet für den Einsatz in Innenräumen.

Fabrikat:..............................................
...........

Typ:...................................................
...............
Menge: 71,000 St

**1.5.120 LED-Einbauleuchte mit Micro-Reflektor 26W (625 x 625 mm)**
und opaler PMMA-Kaschierung. Einlegeleuchte für Decken
mit sichtbaren Tragschienen.
Mit Micro-Raster für hohe Entblendung. Direkt
strahlend. Bildschirmgerecht gemäß EN 12464-1 durch
begrenzte Leuchtdichten L = 1500 cd/m² für
Ausstrahlungswinkel oberhalb 65° rundum. Begrenzung der
Direktblendung gemäß UGR < 19.
In Micro-Raster integrierte, direkt abstrahlende LED
für hohe Effizienz.
Fertig verdrahtet mit 5-poligem Netzanschluss bis 2,5
mm². Mit elektronischem Betriebsgerät, digital dimmbar
(DALI).

Leuchtenlichtstrom: min. 3.300 lm
Lichtausbeute der
Leuchte:  min. 110 lm/W
Lichtfarbe:  neutralweiß
Farbtemperatur: 4000 K
Farbwiedergabeindex: Ra > 80
Lebensdauer:  L80 (tq 25 °C) = 50.000 h
Leuchtenkörper: Stahlblech, weiß  pulverlackiert.
Maße (L x B):  622 mm x 622 mm Rasterdecke
Abmessungen entsprechend der vorgesehenen
Einbausituation; gleichwertige Ausführungen sind
zulässig, sofern Passgenauigkeit und Funktion
uneingeschränkt gewährleistet sind.
Leuchtenhöhe:  max 65 mm
Schutzklasse:  I
Schutzart:  IP40

Fabrikat:..............................................
...........

Typ:...................................................
...............
liefern, montieren, betriebsfertig anschließen und
einstellen
Menge: 2,000 St

**1.5.130 LED-Einbauleuchte mit transluzentem PMMA Abdeckung**
*** wie Position 1.5.110
in Ausführung als:
transluzentem PMMA Abdeckung

liefern, montieren, betriebsfertig anschließen und
einstellen
Menge: 2,000 St

**1.5.140 LED-Einbauleuchte transluzentem PMMA Abdeckung, schaltbar (kein DALI)**
*** wie Position 1.5.110
in Ausführung als:
transluzentem PMMA Abdeckung, schaltbar (kein DALI)

liefern, montieren, betriebsfertig anschließen und
einstellen
Menge: 2,000 St

**1.5.150 Spiegelleuchte LED 910lm Pos.4**
Armatur Aluminium pulverbeschichtet, Endkappen
Kunststoff, Diffusor Kunststoff opal.

Schutzart:  IP44
Schutzklasse:  I
Spannung:  220 - 240 V /: 50 - 60Hz
Systemleistung:  max. 10 Watt
Sichtfarbe:  reinweiß (RAL 9010)
Montageart:  Deckenanbau Wandanbau
Farbtemperatur:  3000 K
Leuchtenlichtstrom ca:  910 lm
Schaltungsart:  Konstantstrom-Versorgung
Abmessungen : L: 600mm B: 55mm H: 87mm
Abmessungen entsprechend der vorgesehenen
Einbausituation; gleichwertige Ausführungen sind
zulässig, sofern Passgenauigkeit und Funktion
uneingeschränkt gewährleistet sind.
Sicherheitszeichen:  F-Zeichen

liefern, montieren, betriebsfertig anschließen und
einstellen
Menge: 2,000 St

**1.5.160 Wandleuchte**
Wandleuchte
Leuchte aus Aluminiumguss,
Aluminium und Edelstahl, Kristallglas innen weiß.

Leuchtmittel:  LED
Betriebsspannung:  230 V AC
Leuchtenlichtstrom:  min. 2.600 lm
Anschlussleistung:  ca. 26 Watt
Farbtemperatur:  3000 K
Farbwiedergabeindex:  Ra > 80
Bemessungslebensdauer (L80): min. 50.000
Betriebsstunden
Farbe:  Grafit
Maße (L x B x H) :  200 x 200 x 110 mm
Abmessungen entsprechend der vorgesehenen
Einbausituation; gleichwertige Ausführungen sind
zulässig, sofern Passgenauigkeit und Funktion
uneingeschränkt gewährleistet sind.
Schutzart:  IP65
Montageart:  Anbau

liefern, montieren, betriebsfertig anschließen und
einstellen
Menge: 2,000 St

**1.5.170 Wandleuchte asymmetrisch-bandförmig Pos. 8**
mit folgenden Eigenschaften:

Leuchtmittel:  LED
Betriebsspannung:  230 V AC
Leuchtenlichtstrom:  min. 9.800 lm
Anschlussleistung:  max. 70 Watt
Farbtemperatur:  4000 K
Farbwiedergabeindex:  Ra > 80
Bemessungslebensdauer (L80): min. 50.000
Betriebsstunden
Leuchtenkörper:  Aluminiumguss, Aluminium und
Edelstahl
Farbe:  Grafit
Maße (L x B ) :  500 mm x 300 mm
Abmessungen entsprechend der vorgesehenen
Einbausituation; gleichwertige Ausführungen sind
zulässig, sofern Passgenauigkeit und Funktion
uneingeschränkt gewährleistet sind.
Leuchtenhöhe ca.:  70 mm
Schutzklasse:  I
Schutzart:  IP66
Betriebsgerät:  Dali
Ausstrahlrichtung mit Gelenk verstellbar:  0° oder 15°

liefern, montieren, betriebsfertig anschließen und
einstellen
Menge: 7,000 St

**1.5.180 LED Mastaufsatzleuchte- asymmetrisch-bandförmig 8.1**
mit folgenden Eigenschaften:

Leuchtmittel:  LED
Betriebsspannung:  230 V AC
Leuchtenlichtstrom:  min. 5.700 lm
Anschlussleistung:  max. 51 Watt
Farbtemperatur:  4000 K
Farbwiedergabeindex:  Ra > 80
Bemessungslebensdauer (L80): min. 50.000
Betriebsstunden
Leuchtenkörper:  Aluminiumguss, Aluminium und
Edelstahl
Für Mastzopf-Durchmesser: ca. 76mm
Für Lichtpunkthöhen : 5.000 bis 8.000 mm
Farbe:  Grafit
Maße (L x B ) :  400 mm x 250 mm
Leuchtenhöhe :  70 mm
Abmessungen entsprechend der vorgesehenen
Einbausituation; gleichwertige Ausführungen sind
zulässig, sofern Passgenauigkeit und Funktion
uneingeschränkt gewährleistet sind.
Schutzklasse:  II
Schutzart:  IP66
Betriebsgerät:  Dali
Ausstrahlrichtung mit Gelenk verstellbar:  0° oder 15°

liefern, montieren, betriebsfertig anschließen und
einstellen
Menge: 2,000 St

**1.5.190 Lichtmast LPH ca. 6m**
zertifiziert nach DIN EN 40-6.
Aus konischem Metallrohr, unterer Durchmesser 146 mm.
Höhe über Flur 6.000 mm, mit Erdstück 800 mm. Mastzopf-
Durchmesser 76mm.
Abmessungen entsprechend der vorgesehenen
Einbausituation; gleichwertige Ausführungen sind
zulässig, sofern Passgenauigkeit und Funktion
uneingeschränkt gewährleistet sind.
Tür mit Vierkant-Verschluss aus Edelstahl und mit
Gerätesteg mit Schutzleiteranschluss und
zwei Schiebemuttern M6 zur Aufnahme eines
Anschlusskastens.
Oberfläche vorbehandelt, pulverbeschichtet und mit
einer Einbrennlackierung, Farbe Grafit, versehen,
einschließlich Anschlusskasten

liefern, montieren, betriebsfertig anschließen und
einstellen
Menge: 2,000 St

**1.5.200 Fundamentrohr DN 350, Länge ca.1500mm**
Fundamentrohr DN 350, Länge ca. 1500mm, verlegen in
Erde,
in Verbundrohrbauweise aus PE nach DIN 16961, für
Kabeleinführung in geplanter Höhe seitlich anbohren und
im vorbereiteten Fundamentloch einsetzen, liefern und
fachgerecht einbauen.
Menge: 2,000 St

**1.5.210 Giessharz-Abzweigmuffen, 6 qmm**
Giessharz-Abzweigmuffen, 6 qmm für Kabel bis 6 qmm, bis
5-adrig

liefern, montieren, betriebsfertig anschließen und
einstellen
Menge: 2,000 St

**1.5.220 Musterleuchten**
verschiedener Fabrikate und Typen - nach Angabe der
Bauleitung - beschaffen, zur Bemusterung betriebsfertig
vorstellen bzw. montieren, einschließlich Leuchtmittel
und steckerfertigem Anschluß, nach Bemusterung wieder
demontieren und abtransportieren.
Menge: 5,000 St

#### Titel 1.6 Sicherheitsbeleuchtungsanlage

**Ausführungsbeschreibung 0016 Sicherheitzbeleuchtung**
*Sicherheitsbeleuchtung*
Nachstehende Komponenten der
Sicherheitzbeleuchtungsanlage sind an die
Bestandsanlage anzuschließen und zu erweitern.
Die Komponenten sind nach den neuesten DIN,- VDE- und
VdS-Richtlinien zu installieren.
Weiterhin sind die Bedingungen des zuständigen
Landkreises bez. der örtlichen Feuerwehr zu erfüllen.
Für die Wartung und Instandhaltung des angebotenen
Systems ist ausschließlich Fachpersonal nach VDE 0833
einzusetzen.

Die Verkabelung und Funktionserhalt
Die Stromkreise sind als getrennte Kabelanlagen zu
führen. Für den zentralen Bereich muss der
Funktionserhalt der Kabelanlage (Kabeltrassen,
Brandschutzschellen) nach DIN 4102-12 (E30 / E90) für
den vorgeschriebenen Zeitraum gewährleistet sein.

Alle Geräte müssen aus dem Lieferprogramm eines
Herstellers stammen, einschließlich
Maschinenbeschriftung.

**1.6.10 Zentralbatterieanlage (CPS)**
Aufstellen und fachgerechtes anschließen einer
zentralen Stromversorgung für
Sicherheitsbeleuchtungsanlagen (CPS) gemäß DIN EN 50171
und VDE 0108-100.
Die Anlage muss mikroprozessorgesteuert sein und als
Einzelbatterie-Überwachungsanlage (ohne ständige
Datenleitung) oder als busbasierte Anlage (inkl.
Adressierung) ausgeführt werden.Nennspannung: 230 V AC
/ 216 V DC (oder 24 V / 48 V, je nach
Projekt)Überbrückungszeit: 1 oder 3 Stunden (gemäß
Vorgabe)Schutzart: Mindestens IP20, in robustem
Stahlblechgehäuse
Bedienung: Integriertes LCD-Display zur Anzeige von
Betriebszuständen und Störungen.

Fabrikat:..............................................
...........

Typ:...................................................
...............

liefern, montieren, betriebsfertig anschließen und
einstellen
Menge: 1,000 St

**1.6.20 Vollautomatische, mikroprozessorgesteuerte Testanlage Controller / MTB / MTB**
Die Testanlage ist eine zentrale
Überwachungseinrichtung zur Überwachung von
Einzelbatterieleuchten.

Serieller Datenbus über eine 2-adrige ungeschirmte
Datenleitung, zum Beispiel YR 2x0,8mm²

Programmier- und Überwachungsfunktionen:
- Automatischer wöchentlicher Funktionstest aller
angeschlossenen Einbatterieleuchten
- Jährlicher Batterie-Dauertest
- Kontinuierliche Laderegelung

Folgende Funktionen müssen enthalten sein:
- OLED-Grafikdisplay
- Betrieb über einen komfortablen Drehschalter
- Alle Testergebnisse der letzten 2 Jahre werden
automatisch gespeichert
- PS/2-Anschluss für Standard-Tastatur zur
vereinfachten Programmierung des Systems
- 4 voltfreie Kontakte (Betrieb, Batteriebetrieb,
Ausfallbetrieb und optional)
- Summer mit akustischem Bericht

Aufstellen und fachgerechtes anschließen einer
zentralen Stromversorgung für
Sicherheitsbeleuchtungsanlagen (CPS) gemäß DIN EN 50171
und VDE 0108-100.
Die Anlage muss mikroprozessorgesteuert sein und als
Einzelbatterie-Überwachungsanlage (ohne ständige
Datenleitung) oder als busbasierte Anlage (inkl.
Adressierung) ausgeführt werden.
Nennspannung: 230 V AC / 216 V DC (oder 24 V / 48 V, je
nach Projekt)
Überbrückungszeit: 1 oder 3 Stunden (gemäß Vorgabe)
Schutzart: Mindestens IP20, in robustem
Stahlblechgehäuse
Schutzklasse: I
Bedienung: Integriertes LCD-Display zur Anzeige von
Betriebszuständen und Störungen.

Fabrikat: Inotec o.glw.
Typ: BNS MTB o.glw.

Fabrikat:..............................................
...........

Typ:...................................................
...............

liefern, montieren, betriebsfertig anschließen und
einstellen
Menge: 1,000 St

**1.6.30 Batterieanlage (Wartungsfreie Batterien)**
betriebsfertiges Anschließen der wartungsfreien
Bleigel- oder Lithium-Eisenphosphat-Akkumulatoren (NiCd
oder LiFePO4). Die Auslegung muss für die geforderte
Überbrückungszeit (z. B. 3 Stunden) unter
Berücksichtigung eines Alterungsfaktors und
Temperaturkorrekturfaktors exakt bemessen sein. Die
Lebensdauererwartung der Batterien muss mindestens
10-12 Jahre (EUROBAT-Klassifizierung) betragen.

Fabrikat:..............................................
...........

Typ:...................................................
...............

liefern, montieren, betriebsfertig anschließen und
einstellen
Menge: 1,000 St

**1.6.40 Unterverteiler / Stromkreiserweiterung**
Liefern und Montieren von Unterstationen /
Stromkreismodule in Unterputz- oder Aufputzverteilern.
Die Module müssen zur dezentralen Ansteuerung und
Absicherung der Rettungszeichen- und
Sicherheitsleuchten dienen. Jeder Stromkreis muss
einzeln elektronisch abgesichert und überwacht sein.

Fabrikat:..............................................
...........

Typ:...................................................
...............

liefern, montieren, betriebsfertig anschließen und
einstellen
Menge: 1,000 St

**1.6.50 Rettungszeichenleuchte 20m Wandanbau**
DIN EN 1838 und DIN EN 60598-2-22 (VDE 0711-2-22), mit
eingebauter Einzelbatterie, Rettungszeichen DIN EN ISO
7010, DIN 4844-1 und DIN ISO 3864-1, im Kompaktgehäuse,
inkl. Rettungszeichenpiktogramm einseitig,
Erkennungsweite mind. 20 m, in
Dauer-/Bereitschaftsschaltung, umschaltbar,
Bemessungsbetriebsdauer 3 h, Gehäuse aus Aluminium,
Rettungszeichenträger aus Kunststoff, für Wandanbau,
Schutzklasse II, Umgebungstemperatur 5 bis 35 Grad C,
mit Leuchtmittel LED und Betriebsgerät,
Bemessungsbetriebsspannung 230 V AC, mit interner
automatischer Prüfeinrichtung, selbsttätig auslösend,
Meldung an eine zentrale Stelle, mit
Leuchteneinzelerkennung, Datenübertragung über separate
Datenleitung.

Fabrikat:..............................................
...........

Typ:...................................................
...............

liefern, montieren, betriebsfertig anschließen und
einstellen
Menge: 5,000 St

**1.6.60 Rettungszeichenleuchte 20m Deckenanbau 1-seitig**
DIN EN 1838 und DIN EN 60598-2-22 (VDE 0711-2-22), mit
eingebauter Einzelbatterie, Rettungszeichen DIN EN ISO
7010, DIN 4844-1 und DIN ISO 3864-1, im Kompaktgehäuse,
inkl. Rettungszeichenpiktogramm einseitig,
Erkennungsweite mind. 20 m, in
Dauer-/Bereitschaftsschaltung, umschaltbar,
Bemessungsbetriebsdauer 3 h, Gehäuse aus Aluminium,
Rettungszeichenträger aus Kunststoff, für Deckenanbau,
Schutzklasse II, Umgebungstemperatur 5 bis 35 Grad C,
mit Leuchtmittel LED und Betriebsgerät,
Bemessungsbetriebsspannung 230 V AC, mit interner
automatischer Prüfeinrichtung, selbsttätig auslösend,
Meldung an eine zentrale Stelle, mit
Leuchteneinzelerkennung, Datenübertragung über separate
Datenleitung.

Fabrikat:..............................................
...........

Typ:...................................................
...............

liefern, montieren, betriebsfertig anschließen und
einstellen
Menge: 6,000 St

**1.6.70 Rettungszeichenleuchte 20m Deckenanbau 2-seitig**
DIN EN 1838 und DIN EN 60598-2-22 (VDE 0711-2-22), mit
eingebauter Einzelbatterie, Rettungszeichen DIN EN ISO
7010, DIN 4844-1 und DIN ISO 3864-1, im Kompaktgehäuse,
inkl. Rettungszeichenpiktogramm 2-seitig,
Erkennungsweite mind. 20 m, in
Dauer-/Bereitschaftsschaltung, umschaltbar,
Bemessungsbetriebsdauer 3 h, Gehäuse aus Aluminium,
Rettungszeichenträger aus Kunststoff, für Deckenanbau,
Schutzklasse II, Umgebungstemperatur 5 bis 35 Grad C,
mit Leuchtmittel LED und Betriebsgerät,
Bemessungsbetriebsspannung 230 V AC, mit interner
automatischer Prüfeinrichtung, selbsttätig auslösend,
Meldung an eine zentrale Stelle, mit
Leuchteneinzelerkennung, Datenübertragung über separate
Datenleitung.

Fabrikat:..............................................
...........

Typ:...................................................
...............

liefern, montieren, betriebsfertig anschließen und
einstellen
Menge: 5,000 St

**1.6.80 Sicherheitsleuchte Deckenanbau symetrisch (Flächen) Pos.23**
Sicherheitsleuchte DIN EN 1838 und DIN EN 60598-2-22
(VDE 0711-2-22), mit eingebauter Einzelbatterie, im
Kompaktgehäuse, in Dauer-/Bereitschaftsschaltung,
umschaltbar, Bemessungsbetriebsdauer 3 h, zur
Beleuchtung von Flächen, Mindest-Beleuchtungsstärke
1lx,
Lichtpunkthöhe '3,5' m,
Leuchtenabstand im quadratischen Raster '9' m,
Wartungsfaktor 0,8, für Deckenanbau, Schutzklasse II,
Umgebungstemperatur 5 bis 35 Grad C, mit Leuchtmittel
LED und Betriebsgerät, Bemessungsbetriebsspannung 230 V
AC., Meldung an eine zentrale Stelle, mit
Leuchteneinzelerkennung, Datenübertragung über separate
Datenleitung.

Fabrikat:..............................................
...........

Typ:...................................................
...............

liefern, montieren, betriebsfertig anschließen und
einstellen
Menge: 16,000 St

**1.6.90 Fluchtwegbeleuchtung Pos. 21**
Rettungswegbeleuchtung DIN EN 1838 und DIN EN
60598-2-22 mit eingebauter Einzelbatterie, im
Kompaktgehäuse, in Dauer- /Bereitschaftsschaltung,
umschaltbar, Bemessungsbetriebsdauer 3 h, zur
Beleuchtung von Flächen, Mindest-Beleuchtungsstärke
1lx, Montagehöhe min. 2m,
Leuchtenabstand im quadratischen Raster '9' m,
Wartungsfaktor 0,8, Schutzklasse II,
Umgebungstemperatur 5 bis 35 Grad C, mit Leuchtmittel
LED und Betriebsgerät, Bemessungsbetriebsspannung 230 V
AC

Fabrikat:..............................................
...........

Typ:...................................................
...............

liefern, montieren, betriebsfertig anschließen und
einstellen
Menge: 4,000 St

**1.6.100 Sicherheitsleuchte Deckenanbau asymetrisch (Flure) Pos. 22**
Sicherheitsleuchte DIN EN 1838 und DIN EN 60598-2-22
(VDE 0711-2-22), mit eingebauter Einzelbatterie, im
Kompaktgehäuse, in Dauer-/Bereitschaftsschaltung,
umschaltbar, Bemessungsbetriebsdauer 3 h, zur
Beleuchtung von Flucht-/Rettungswegen, Mindest-
Beleuchtungsstärke 1 lx, Lichtpunkthöhe '3,5' m,
Leuchtenabstand bei 2 m Flucht-/Rettungswegbreite
'15'm,
Wartungsfaktor 0,8, für Deckenanbau, Schutzklasse II,
Umgebungstemperatur 5 bis 35 Grad C, mit Leuchtmittel
LED und Betriebsgerät, Bemessungsbetriebsspannung 230 V
AC, Meldung an eine zentrale Stelle, mit
Leuchteneinzelerkennung, Datenübertragung über separate
Datenleitung.

Fabrikat:..............................................
...........

Typ:...................................................
...............

liefern, montieren, betriebsfertig anschließen und
einstellen
Menge: 2,000 St

**1.6.110 Sicherheitsleuchte für den Außenbereich Pos.20**
Rettungswegbeleuchtung DIN EN 1838 und DIN EN
60598-2-22 mit eingebauter Einzelbatterie, im
Kompaktgehäuse, in Dauer- /Bereitschaftsschaltung,
umschaltbar, Bemessungsbetriebsdauer 3 h, zur
Beleuchtung von Flächen, Mindest-Beleuchtungsstärke
1lx, Montagehöhe min. 2m,
Leuchtenabstand im quadratischen Raster '9' m,
Wartungsfaktor 0,8, Schutzklasse II,
Umgebungstemperatur 5 bis 35 Grad C, mit Leuchtmittel
LED und Betriebsgerät, Bemessungsbetriebsspannung 230 V
AC

Fabrikat:..............................................
...........

Typ:...................................................
...............

liefern, montieren, betriebsfertig anschließen und
einstellen
Menge: 2,000 St

**1.6.120 Stromkreisschild Kunststoff Beschriftung**
Stromkreisbezeichnungsschild mit Angabe von Verteilung,
Stromkreis-Nummer und Leuchten-Nummer, DIN VDE 0100-560
(VDE 0100-560), rund, Schriftart/-größe DIN 1450, aus
Kunststoff mit gravierter Beschriftung.

Fabrikat:..............................................
...........

Typ:...................................................
...............

liefern, montieren, betriebsfertig anschließen und
einstellen
Menge: 16,000 St

**1.6.130 Autom.Prüfeinr.Typ ER Einzelbatterie-Notleuchte 230VAC Datenltg L**
DIN EN 62034 (VDE 0711-400) Typ ER, für die Überwachung
von Einzelbatterie-Notleuchten und
Notlicht-Versorgungsbausteinen mit integrierter
Überwachungseinrichtung, Bemessungsbetriebsspannung 230
V AC, für die Durchführung der Funktions- und
Betriebsdauerprüfungen, einschl. Registrier-, Melde-
und Diagnoseprogramme, mit Datenschnittstellen als
potentialfreier Kontakt zur Weitergabe von
Sammelstörmeldungen, Übertragung der Daten von den
Einzelbatterieleuchten über separate Datenleitung,
Länge der Datenleitung max. 1000 m, Schutzart IP 2X DIN
EN 60529 (VDE 0470-1).
Menge: 1,000 St

**1.6.140 Parametrierung Sicherheitsbeleucht.-anlage**
Parametrierung der Sicherheitsbeleuchtungsanlage
für Erstinbetriebnahme.
Menge: 1,000 Psch

**1.6.150 Beleuchtungsstärkemessung**
Beleuchtungsstärkemessung
DIN 5035-6, Anzahl Messpunkte '25' St
Menge: 1,000 Psch

#### Titel 1.7 Datennetz

**Ausführungsbeschreibung 0017 Kupferdatennetzes Klasse EA**
*Vorbemerkungen für die Errichtung eines Kupferdatennetzes Klasse EA*
Auf das Verkabelungssystem ist eine Hersteller-Garantie
von 10 Jahren zu gewähren. Die Herstellergarantie deckt
im Garantiefall die Kosten des auszutauschenden
Materials und die dadurch entstehenden  Montagekosten
ab.

Das Verkabelungssystem muss vorbereitet sein für die
Aufnahme von:
- Visueller Farbmarkierung mit integriertem
  Staubschutz von Dose, Rangierfeld und Rangierkabel
- Mechanischer Codierung von Dose, Rangierfeld und
  Rangierkabel
- Mechanischem Aus- und Einsteckschutz von Dose und
  Rangierfeld (entriegelbar nur mit Spezialschlüssel)
- Staub- und Feuchtigkeitsschutz bis IP54 von Dose

**1.7.10 Datenkabel Horizontal-/Steigbereich Kat.7A geschirmt 4x2xAWG22**
DIN EN 50288-4-1 (VDE 0819-4-1), Kategorie 7A
DIN EN 50173-1, geschirmt, Trennklasse d DIN EN 50174-2
(VDE 0800-174-2), Link-Klasse DIN EN 50173-1 F,
4 x 2 x AWG 22, halogenfrei, auf vorh. Kabelrinnen oder
in offene Kanäle

Als als Simplex oder Duplex
Menge: 300,000 m

**1.7.20 CAT 6A Keystone Module, (Stecker)**
CAT 6A Keystone Module, geschirmt, werkzeugfreier
Montageanschluss

- Material Gehäuse: Zink-Druckguss - vernickelt
- Kontaktmaterial: Phosphorbronze
- 360° Kontaktierung des Kabelschirms für verbesserten
  EMV-Schutz
- Beschichtung Kontakte: Nickel, vergoldet 0,5µ
- Betriebstemperatur.: -10°C ~ +60°C
  (ISO/IEC 11801,ANSI/TIA/EIA 568 B.2)
- Material Leiterplatte: FR4, UL 94V-0, 1,45 mm Stärke
- Steckzyklen: = 750 (ISO/IEC 11801, IEC 60603-7-5)
- Durchmesser Cu-Leiter: AWG (26 ... 23), flexibel und
massiv
- RJ45 Buchse, für Patch Panel Montage
- Kompakte Bauform erlaubt Reiheninstallation von 24
Stück
  in 483 mm (19") 1HE Panels
- Passt zu Verteilerfeld Typ DN-91402, DN-91410,
  DN-91411, DN-91412, DN-91412S-ANP, DN-91413S-ANP,
  DN-91421, DN-91422, DN-91423, DN-91424
Menge: 32,000 St

**1.7.30 CAT 6 Anschlussdose 1-fach**
mit 30° Schrägauslasshaube, für die Montage, unter
Putz,  in Brüstungs- und Unterflurkanäle, inkl.
Befestigungsplatte mit 60 mm Befestigungsspur,
Abdeckrahmen 88 x 88 mm mit Bezeichnungsfenster und
Modulhalter für 1 Stück vorgenannter RJ45-Einzelmodule.
Mit Blindplatte für die Nutzung als 1 x
RJ45-Anschlussdose zur Abdeckung des freien Ports.
Farbe: weiß,
Menge: 12,000 St

**1.7.40 CAT 6 Anschlussdose 2-fach**
mit 30° Schrägauslasshaube, für die Montage, unter
Putz,  in Brüstungs- und Unterflurkanäle, inkl.
Befestigungsplatte mit 60 mm Befestigungsspur,
Abdeckrahmen 88 x 88 mm mit Bezeichnungsfenster und
Modulhalter für 2 Stück vorgenannter RJ45-Einzelmodule.
Mit Blindplatte für die Nutzung als 1 x
RJ45-Anschlussdose zur Abdeckung des freien Ports.
Farbe: weiß,
Menge: 10,000 St

**1.7.50 Mehrpreis AP Dose IP54**
Mehrpreis bei Ausführung vorgenannter Position bei
Ausführung als Aufputzdose IP54
Menge: 1,000 St

**1.7.60 Modular Patch Panel, 24-Port, geschirmt**
Modular Patch Panel, 24-Port, geschirmt

- Patch Panel für Keystone Module
- Werkstoff Gehäuse: SPCC, 1,5 mm kaltgewalzter C-Stahl
  gem. JIS G3141-1996
- Kabel geschirmt
- Geeignet für 483 mm (19") Schrankmontage
- 1HE
Menge: 4,000 St

**1.7.70 Netzwerk-Stand-Verteilerschrank 42HE**
als geschweisste profilierte Stahlrahmenkonstruktion,
mit verglaster Fronttür und Stahlblechrückwand hinten,
Fronttür mit Schwenkhebelstangenverschluss und
eingesetztem Profilhalbzylinder abschließbar mit 19"
Rastergestell, Rasterlochung und Kabelführungsbügeln,
Seitenwänden verschraubt, Sockel ca. 100 mm Höhe, mit
Potentialausgleich-Set und Erdungsschiene, mit
Schaltplantasche, mit je 3 Kabelanfangsschienen an den
Schrankseiten, mit Kabelführungsringen und
Befestigungszubehör für ca. 100 Kabel.
Standard-Lackierung RAL 7032

Höheneinheiten (HE):  42
Maße ohne Sockel: ca. 2000x800x800 mit Volltüre (HxBxT)
Menge: 1,000 St

**1.7.80 Steckdosenleiste 7-fach mit Überspannungsschutz**
Steckdosenleiste 7-fach mit Überspannungsschutz

- 7 Steckdosen 250VAC 50/60Hz / 16A / 4000W
- Aluminiumprofil
- Ausgänge um 35° gedreht
- Überspannungsschutz
- Einschließlich 2 Metallhalterungen
- Schalter - gegen unbeabsichtigtes Ausschalten
gesichert
- 2 m Anschlusskabel H05VV-F 3G 1,5 mm²
- Rechtwinkliger Schukostecker mit Doppelerdung
Menge: 2,000 St

**1.7.90 Kabelführungsplatten**
Kabelführungsplatten

- Befestigung an den Winkelprofilen
- Stahlbech
- 5 Kabelführungsbügel, 40 x 60 mm, 1HE
Menge: 1,000 St

**1.7.100 Messung der verlegten Datenkabel**
Messung und Prüfung gemäß ISO/IEC 11801 der
gelieferten und verlegten Datenkabelverbindungen,
einschließlich Datenanschlußdosen und Anschluß an den
Patchfeldern mit einem zugelassenen Meßgerät für Cat.6-
Kabelstrecken. Im Preis muß die Bereitstellung des
Meßgerätes, die Dokumentation 3-fach im Ordner sowie
auf Datenträger und alle erforderlichen Kosten für das
Meßpersonal enthalten sein. Überprüfen und Messen der
Übertragungsstrecken in Konformität nach EN 50173-1,
Klasse E, u. a. Prüfung der Kontinuität der Leiter,
Messwerte:
ACR, PS ACR, Dämpfung, NEXT (beidseitig),
Rückflussdämpfung (beidseitig), PS NEXT, ELFEXT,
PS ELFEXT, TDR- Analyse
Jede einzelne Kabelverbindung ist durchzumessen.
Anfertigung eines Prüfprotokolls für jede
Kabelverbindung mit den Prüfergebnissen aller verlegten
Datenkabel.
Menge: 32,000 St

**1.7.110 Beschriftung**
für alle verlegten Datenkabelstrecken und alle
gepatchten Rangierkabel, alle Felder und Anschlußdosen.
Die Beschriftung ist dauerhaft, maschinenbeschriftet
und beidseitig anzubringen.
Die Beschriftung ist gemäß Vorgaben des Nutzers/
Betreibers auszuführen.
Menge: 1,000 Psch

**1.7.120 W-LAN/DECT-Messung**
zur Bestimmung der Standorte und der Anzahl der
erforderlichen W-LAN/DECT-Basisstationen.
Ausleuchtung für bis zu 4 W-LAN/DECT-Stationen
Menge: 1,000 St

**Ausführungsbeschreibung 0018 Lichtwellenleiterdatennetz**
*Vorbemerkungen für die Errichtung eines Lichtwellenleiterdatennetzes*
Gewährleistung / Systemgarantie

Für das installierte LWL-Verkabelungssystem ist eine
Systemgarantie von mindestens 20 Jahren durch den
Systemanbieter oder Hersteller vorzusehen. Die Garantie
muss mindestens den Ersatz mangelhafter
Systemkomponenten sowie die im Garantiefall
erforderlichen Aus- und Wiedereinbaukosten umfassen.

Anforderungen an die Komponenten

Multimodefasern: OM2 bzw. OM3 (je nach ausgeschriebener
Ausführung)
Singlemodefasern: OS1 bzw. OS2 (je nach
ausgeschriebener Ausführung)

Multimode-Steckverbinder: Grade M/4 oder gleichwertig
Singlemode-Steckverbinder: Grade C/3 oder gleichwertig
Abnahmemessungen

Die Dämpfung sämtlicher LWL-Übertragungsstrecken ist
gemäß ISO/IEC 14763-3 oder einer gleichwertigen,
gültigen Norm zu messen.
Vor Durchführung der Messungen sind sämtliche
Steckverbinder fachgerecht zu reinigen und visuell auf
Beschädigungen und Verschmutzungen zu prüfen. Die
verwendeten Messleitungen müssen hinsichtlich der
Fasereigenschaften mit den zu prüfenden
Übertragungsstrecken kompatibel sein.
Die installierten Übertragungsstrecken müssen
hinsichtlich ihrer Dämpfung mindestens den
Anforderungen der jeweiligen optischen
Übertragungsklasse gemäß DIN EN 50173-1 bzw. ISO/IEC
11801 entsprechen.

Messverfahren

Alle LWL-Strecken sind an beiden Enden zu messen.
Multimode-Strecken sind bei 850 nm und 1300 nm zu
messen.
Singlemode-Strecken sind bei 1310 nm und 1550 nm zu
messen.

Hieraus ergeben sich insgesamt vier Messungen je Faser.

Bei einer Dämpfungsmessung mittels
Lichtquellen-/Leistungsmessverfahren (LSPM) ist die
Referenzierung nach dem Drei-Referenzkabel-Verfahren
(3-Jumper-Methode) oder einem gleichwertigen
normgerechten Verfahren durchzuführen.

Bei Messungen mittels OTDR sind geeignete Vorlauf- und
Nachlauffasern einzusetzen. Die empfohlenen Längen
betragen:

Multimode: ca. 200 bis 500 m
Singlemode: ca. 500 bis 1.000 m
Die eingesetzten Messgeräte müssen für die jeweilige
Messaufgabe geeignet, regelmäßig entsprechend den
Herstellerangaben kalibriert und zum Zeitpunkt der
Messung gültig kalibriert sein.

Die vollständigen Messprotokolle sind dem Auftraggeber
im Rahmen der Dokumentation zu übergeben.

**1.7.130 LWL-Innenkabel Mehrmodenfaser J-DH 4x2G50/125 vorh.Kabelrinne/Kanal**
DIN VDE 0888-4 (VDE 0888-4), als Mehrmodenfaser OM 3,
typisch 10 Gbps bis 300 m, J-DH,
4 x 2 G 50/125, Wellenlänge 1300 nm, auf vorh.
Kabelrinnen oder in offene Kanäle.
Menge: 50,000 m

**1.7.140 Rangierfeld in 19"-Technik als LWL-Verteilfach 12 x LC Duplex 50/125 µ**
als LWL-Verteilfach für LC und
Duplexverbindungssysteme, Fenstereinbau, inklusive
Beschriftungsfeld, Kabelbinder einbauen als
19"-LWL-Verteiler 1 HE bestückt mit 12 LWL-Duplex-
Durchhführungsbuchsen und Spleißkassette und
selbstklebende Kabelclips
Menge: 2,000 St

**1.7.150 Fusionsspleißen der Glasfasern**
einschl. eines Pigtails mit St-Stecker und Faserstärke
50/125 (Länge des Pig-tails 0,3 m) Schmelz-Spleißschutz
und allem notwendigen Zubehör, an das LWL anschlagen.
Menge: 32,000 St

**1.7.160 Messung der verlegten LWL-Kabel**
sämtlicher gelieferten und verlegten
Lichtwellenleiterkabel (Trunkcable, Pigtail,
Jumpercable) folgende Untersuchungen sind
durchzuführen:
Überprüfung der Sauberkeit der Steckerstirnflächen mit
einem Videomikroskop vor der OTDR- Messung
Durchführung einer OTDR- Messung gemäß IEC 61300-3-6
Methode 2 zur Erstellung einer Rückstreukurve
Ermittlung der Rückflussdämpfung sowie der
Einfügedämpfung jedes Ereignisses aus der OTDR-
Rückstreukurve  (Stecker-Kupplung-Stecker) für die
Primärverkabelung
Durchführung der Pegelmessung gemäß Verfahren 1 nach
DIN EN 50346 für Mehrmoden und Verfahren 1.A nach
EN 61280-4-2 für Einmoden zur Ermittlung der
Einfügedämpfung für die Sekundär- und
Tertiärverkabelung
Die OTDR- und Pegelmessungen sind beidseitig bei
folgenden Wellenlängen durchzuführen:
Einmoden: 1310 nm sowie 1550 nm
Mehrmoden: 850 nm sowie 1300 nm

Im Preis muß die Beistellung des Meßgerätes, und alle
erforderlichen Kosten für das Meßpersonal enthalten
sein.
Menge: 1,000 Psch

**1.7.170 Beschriftung**
für alle verlegten Datenkabelstrecken und alle
gepatchten Rangierkabel, alle Felder und Anschlußdosen.
Die Beschriftung ist dauerhaft, maschinen beschriftet
und beidseitig anzubringen.
Menge: 1,000 Psch

#### Titel 1.8 Sonstiges_RM_Notstrom_Baubeleuchtung_Ker nbohrung

**Ausführungsbeschreibung 0019 Rauchmelder**
*Anschließen von Leitungen und Geräten mit unterschiedlichen*
Querschnitte. Hierdrin eingeschlossen ist die
anschließende gemeinsame Inbetriebnahme mit dem
Lieferanten bzw. Hersteller. Die Positionen umfassen
folgende Einzelleistungen:

- Abisolation der ankommenden Leitung,
- Einführung der Kabel in die dafür vorgesehenen
  Durchführungen
- Anklemmen der Einzeladern gemäß den
Herstellervorgaben.
- Bei flexibelen Leitungsanschlüssen sind desweiteren
  Aderendhülsen mit einzukalkulieren.

Diese Position kann nur für Anlagen geltend gemacht
werden, die nicht vom Auftragnehmer geliefert werden.
Für auftragnehmereigene Lieferungen sind die
Anschlussarbeiten bereits in den
Positionsbeschreibungen enthalten.

**1.8.10 Rauchwarnmelder**
nach DIN 14676 und DIN EN 14604, Hauptenergieversorgung
mit interner Primärbatterie für mind. 10 Jahre Betrieb
des Rauchwarnmelders.
Menge: 12,000 St

*Hinweis*
Baustelleneinrichtung

**Ausführungsbeschreibung 0020 Notstrom**
*Anschließen von Leitungen und Geräten mit unterschiedlichen*
Querschnitte. Hierdrin eingeschlossen ist die
anschließende gemeinsame Inbetriebnahme mit dem
Lieferanten bzw. Hersteller. Die Positionen umfassen
folgende Einzelleistungen:

- Abisolation der ankommenden Leitung,
- Einführung der Kabel in die dafür vorgesehenen
  Durchführungen,
- Anklemmen der Einzeladern gemäß den
Herstellervorgaben.
- Bei flexibelen Leitungsanschlüssen sind desweiteren
  Aderendhülsen mit einzukalkulieren.

Diese Position kann nur für Anlagen geltend gemacht
werden, die nicht vom Auftragnehmer geliefert werden.
Für auftragnehmereigene Lieferungen sind die
Anschlussarbeiten bereits in den
Positionsbeschreibungen enthalten.

**1.8.20 Notausschalter mit Schlüsselfunktion (Küche/Mensa)**
Spannung: AC 660V; Stromstärke: 10A
Gewicht: ca. 200g
Lieferumfang: Not-Aus-Schalter, 2 Schlüssel
Material: Kunststoff
Montageart: Wandhalterung
Menge: 1,000 St

**1.8.30 Wandeinbauschrank (Notstrom 63A)**
Unterputz-Verteiler Schutzart IP 43
Gehäuse: 1 Edelstahlgehäuse, 1.4301 komplett mit
Blendrahmen 580x420x210 mm (HxBxT)
Einputzkasten 520x360x200 mm (HxBxT)
Fronttür und Blendrahmen: Edelstahl gebürstet,K240
Einputzkasten: Edelstahl blank 2 Tragschienen im
Gehäuseboden
3x Leitungseinführungstülle oben und 2x unten geeignet
für Leitungsdurchmesser von 13-36 mm Fronttür mit
Profilhalbzylinder
Achtung: Bauseits muss für eine ausreichende Abdichtung
zwischen Blendrahmen und Wand gesorgt werden.
Menge: 1,000 St

**Ausführungsbeschreibung 0021 Winterbeleuchtung**
*Anschließen von Leitungen und Geräten mit unterschiedlichen*
Querschnitte. Hierdrin eingeschlossen ist die
anschließende gemeinsame Inbetriebnahme mit dem
Lieferanten bzw. Hersteller. Die Positionen umfassen
folgende Einzelleistungen:

- Abisolation der ankommenden Leitung,
- Einführung der Kabel in die dafür vorgesehenen
  Durchführungen,
- Anklemmen der Einzeladern gemäß den
Herstellervorgaben.
- Bei flexibelen Leitungsanschlüssen sind desweiteren
  Aderendhülsen mit einzukalkulieren.

Diese Position kann nur für Anlagen geltend gemacht
werden, die nicht vom Auftragnehmer geliefert werden.
Für auftragnehmereigene Lieferungen sind die
Anschlussarbeiten bereits in den
Positionsbeschreibungen enthalten.

**1.8.40 Baubeleuchtung**
bestehend aus:
Raumweise Beleuchtung mit je 1.Leuchte, je Flur 1
Leuchte,
+ Aula je 1 Leuchte, installieren mit allen
Befestigungsmaterialien.
Die Materialien bleiben Eigentum des Auftragnehmers.
Vorhaltzeit: für die gesamte Bauzeit von ca. einem Jahr
Die Montage- und Demontagekosten sind im Pauschalpreis
einzurechnen.
inkl. monatlicher Prüfung
Menge: 1,000 Psch

**Ausführungsbeschreibung 0022 Anschlüsse**
*Anschließen von Leitungen und Geräten mit unterschiedlichen*
Querschnitte. Hierdrin eingeschlossen ist die
anschließende gemeinsame Inbetriebnahme mit dem
Lieferanten bzw. Hersteller. Die Positionen umfassen
folgende Einzelleistungen:

- Abisolation der ankommenden Leitung,
- Einführung der Kabel in die dafür vorgesehenen
  Durchführungen,
- Anklemmen der Einzeladern gemäß den
Herstellervorgaben.
- Bei flexibelen Leitungsanschlüssen sind desweiteren
  Aderendhülsen mit einzukalkulieren.

Diese Position kann nur für Anlagen geltend gemacht
werden, die nicht vom Auftragnehmer geliefert werden.
Für auftragnehmereigene Lieferungen sind die
Anschlussarbeiten bereits in den
Positionsbeschreibungen enthalten.

**1.8.50 Anschluß bis 2,5 qmm, bis 5-adrig**
Menge: 4,000 St

**1.8.60 Anschluß über 2,5 qmm bis 6,0 qmm, bis 5-adrig**
Menge: 2,000 St

**1.8.70 Anschluß über 6,0 qmm bis 16,0 qmm, bis 5-adrig**
Menge: 1,000 St

**1.8.80 Bauseite beigestellte Kleingeräte**
fertig montieren, einschließlich Klein- und
Zubehörmaterialien und aller Nebenarbeiten
Menge: 3,000 St

**1.8.90 Anschluss von Sonnenschutz- und Fenstermotore**
bauseits montieren, einschließlich Klein- und
Zubehörmaterialien und aller Nebenarbeiten
Menge: 20,000 St

**Ausführungsbeschreibung 0023 Kernbohrungen**
*Kernbohrungen in bewehrtem Stahlbeton herstellen,*
Bohrrichtung nach Erfordernis.

Diese Position kann nur für Bohrungen größer D=20 mm
geltend gemacht werden und für eine Bohrtiefe von ca.
15- 30 cm.

Alle Bohrungen bis D=20 mm sind bereits in den
Einheitspreise des Titels "Kabel und Leitungen"
einzukalkulieren.

**1.8.100 Kernbohrung Durchmesser von über 20 mm bis 60 mm**
Menge: 5,000 St

**1.8.110 Kernbohrung Durchmesser von 61 bis 100 mm**
Menge: 5,000 St

**1.8.120 Kernbohrung Durchmesser von 101 bis 150 mm**
Menge: 5,000 St

#### Titel 1.9 Brandschutz

**Ausführungsbeschreibung 0024 Schottungen und Verkleidungen**
*Die nachfolgenden Schottungen und Verkleidungen*
sind in der Feuerwiderstandsklasse F 90 (S 90/ I 90)
auszuführen.
Sie müssen vom Institut für Bautechnik zugelassen sein.
Jede Schottung oder Verkleidung ist durch ein dauerhaft
angebrachtes Schild zu kennzeichnen, welches folgende
Angaben enthält:
- Name des Herstellers der Schottung
- Fabrikat und Type der verwendeten Materialien
- Zulassungsnummer des Instituts für Bautechnik
- Herstellungsjahr

**1.9.10 Universalschott, Querschnitt bis 100 qcm**
Menge: 6,000 St

**1.9.20 Universalschott, Querschnitt bis 200 qcm**
Menge: 4,000 St

**1.9.30 Universalschott, Querschnitt bis 300 qcm**
Menge: 2,000 St

**1.9.40 Flammschutzbeschichtung**
Flammschutzbeschichtung als feuerhemmender,
lösungsmittelfreier Schutzanstrich für Leitungen,
Kabel, Kabelbahnen und Pritschen, einsetzbar in
Innenräumen (1,5kg=ca.1qm)
Menge: 3,000 kg

**1.9.50 Brandschutzmasse, kartuschenförmig**
Brandschutzmasse, kartuschenförmig im Brandfall
aufschäumend, zum Abdichten von Durchführungen
einzelner Leitungen und Kabel,
Menge: 4,000 ltr.

**1.9.60 Brandschutzschaum**
Brandschutzschaum expandierend, zur Abschottung
kleinerer und mittlerer Durchführungen für eine
Widerstandsdauer von 90 Minuten.
Menge: 4,000 ltr.

**1.9.70 Brandschutz-Elektroflachkabelkanal für Rettungswege I30; 210x100**
Brandschutz-Elektrokabelkanal für Rettungswege,
allseitig geschlossen, nach DIN 4102 Teil 11,
Brandschutzplatten, feuchtigkeitsunempfindlich,
Rohdichte ca. 500 Kg/cbm nicht brennbar A1, als
Rettungswegkanal I30, Innenmaß  ca. 210x100mm
Menge: 18,000 m

**1.9.80 Brandschutz-Brandschutzbügel 101*130**
Brandschutz-Trennbügel  101mmx130mm
für zu vor beschrieben Brandschutzkanal als
Installationhilfe bei Deckenmontagen liefern und
montieren
einschl. allen Nebenleistungen
Menge: 36,000 St

**1.9.90 Brandschutz-Endstück105 mm**
Außenmaß 150*220mm
inkl. BSk Senkkopfschrauben und BSK Dichtungsband
liefern und montieren einschl. allen Nebenleistungen
Menge: 4,000 St

**1.9.100 Kabel - und Rohr- Bandschelle für Funkttionserhalt**
Spannbereich 10-12 mmm für Kabel / Rohre
für Funktionserhaltsysteme, galvanisch verz. inkl.
Brandschutz- Schaubanker
liefern und montieren einschl. allen Nebenleistungen
Menge: 15,000 St

#### Titel 1.10 Hausalarmanlage (BMA)

**Ausführungsbeschreibung 0025 Brandmeldeanlage**
*Brandmeldeanlage*
Die Komponenten sind nach den neuesten DIN,- VDE- und
VdS-Richtlinien zu installieren.
Weiterhin sind die Bedingungen des zuständigen
Landkreises bez. der örtlichen Feuerwehr zu erfüllen.
Für die Wartung und Instandhaltung des angebotenen
Systems ist ausschließlich Fachpersonal nach VDE 0833
einzusetzen.

Alle Geräte müssen aus dem Lieferprogramm eines
Herstellers stammen, einschließlich
Maschinenbeschriftung.

**1.10.10 Brandmeldezentrale**
DIN 1467, DIN VDE 0833-1 ( VDE 0833-1), DIN VDE 0833-2
(VDE 0833-2), DIN EN 54-2, DIN EN 54-4 und DIN EN 54-13

- ausgebaut mit Ringleitungen Anzahl 2 St.
- insgesamt ausbaubare Ringleitungen bis min. 4 St.
- Energieversorgung der Signalgeber aus der Zentrale
- ausgebaut mit Meldergruppen, Anzahl 10 St.
- mit Schnittstelle zu abgesetzter Bedien-/
anzeigeeinheit, geeignet für Datenübertragung bis zu
25m
- mit 2 überwachten Ausgängen, für 2
Alarmierungsbereiche, je Ausgang zur Ansteuerung von
Signalgebern.
-mit digitaler Registriereinheit
- Anzeige Alarmzustände durch alphanumerisches Display
- Kontaktschnittstelle zur Ansteuerung von einer
Sprachalarmzentrale DIN EN 54-16, für 1
Alarmierungsbereich
-mit 2 potentielafreien Ausgangskontakten
einschließlich Parametierung von bis zu 5 logischen
verknüpfungen je Kontakt
-mit Ersatzstromversorgung, für eine Überbrückungszeit
von 72h, Alarmierungszeit min. 30 Minuten, Betriebsart
TM (technische Maßnahme) DIN VDE 0833-2 (VDE 0833-2),
Alarmierung programierbar in Zweimeldungsabhängigkeit
Typ A ( Alarmzwischenspeicherung).
Menge: 1,000 St

**1.10.20 Brandschutzgehäuse**
Belüftetes F30 Brandschutz-Hängegehäuse zur Aufnahme
der zuvor genannten Brandmelderzentrale (BMZ).
Die Montage der BMZ im Brandschutzgehäuse erfüllt die
Anforderungen der MLAR bzw. LAR nach DIN 4102 Teil 12,
wenn die BMZ zur Alarmierung im Schadensfall verwendet
wird.
Zudem kann die BMZ in notwendigen Flucht- und
Rettungswegen montiert werden, da das Gehäuse zur
Brandlastdämmung nach DIN 4102 Teil 11 zugelassen ist.
Das Gehäuse ist durch den VdS und das DIBT für die
Aufnahme der zuvor genannten BMZ zugelassen.
Kabelbündeleinführungdurch Kabelschott von oben.
Montage der BMZ auf flexiblem Tragschienensystem.
Türverschluß erfolgt durch Schwenkhebel über eine
Schubstange mit 2-Punkt-Verrieglung.
Inkl. zugelassenem Montagematerial und Kabelschott
Menge: 1,000 St

**1.10.30 Mehrfachsensormelder Streulicht Wärme Meldereinzelkennung**
DIN EN 54-5 und DIN EN 54-7, nach dem Streulicht- und
Wärmeprinzip, einschl. Sockel für Leitungsführung
Aufputz, für Meldereinzelkennung, für trockene Räume,
mit graviertem Bezeichnungsschild, Schriftgröße für
ungünstigste Lesebedingungen DIN 1450, Montage an Decke
Menge: 1,000 St

**1.10.40 Handfeuermelder Meldereinzelkennung AP-Ausführung**
DIN EN 54-11 Typ A, für Anwendung in Innenräumen, für
Meldereinzelkennung, mit bidirektionalem
Kurzschlussisolator DIN EN 54-17, in Aufputzausführung,
mit graviertem Bezeichnungsschild, Schriftgröße für
ungünstigste Lesebedingungen DIN 1450,Farbton 'blau,
einschl. Schild Außer-Betrieb DIN VDE 0833-2 (VDE
0833-2), Montage an Wand.
Menge: 5,000 St

**1.10.50 Signalgeber optisch akustisch Schallgeber Blitzleuchte Typ A Kategorie C H bis 3,5m**
überwacht, für Alarmierungseinrichtung einer
Brandmeldeanlage, DIN EN 54-3, DIN EN 54-23,
Gefahrensignal DIN EN 842 und
Notsignal DIN 33404-3, als elektronischer Schallgeber
und Blitzleuchte einschl. Leuchtmittel, Typ A (für die
Anwendung in Gebäuden), für Deckenmontage, Kategorie C,
Arbeitshöhe des Montageortes höher als 1,5 m und nicht
höher als 3,5 m über der Standfläche des hierfür
erforderlichen Gerüstes, Durchmesser des
Signalisierungsbereiches bis 10 m, Farbton weiß DIN
6163-1 Energieversorgung aus der Zentrale über separate
Stichleitung, Schalldruckpegel mind. 90 dB(A),
in Aufputzausführung einschl. systemgebundenem Zubehör.
Menge: 6,000 St

**1.10.60 Signalgeber akustisch Schallgeber elektronisch Typ A IP3X**
für Alarmierungseinrichtung einer Brandmeldeanlage,DIN
EN 54-3, Warnsignal, auf verschiedene Signaltöne
umsteuerbar, als elektronischer Schallgeber, Typ A (für
die Anwendung in Gebäuden), Energieversorgung aus der
Zentrale über separate Stichleitung, Schalldruckpegel
mind. 90 dB(A), in Aufputzausführung einschl.
systemgebundenem Zubehör, Umgebungstemperaturbereich
für den bestimmungsgemäßen Betrieb von -10 bis 55 Grad
C, Schutzart IP 3X DIN EN 60529 (VDE 0470-1).
Menge: 2,000 St

**1.10.70 Feuerwehr-Laufkarte DIN A3**
Feuerwehr-Laufkarte DIN 14675, Format DIN A3,
aus formstabiler Folie, Grundrisspläne werden als
Papier im Maßstab 1:100 zur Verfügung gestellt,
Bestandspläne anderer Gewerke werden im DXF-Format auf
Datenträger zur Verfügung gestellt.
Menge: 5,000 St

**1.10.80 Hinweis Schild "BMA"**
liefern und anbringen nach Vorgabe der BL
Menge: 5,000 St

**1.10.90 Inbetriebnahme**
der kompletten Brandmeldeanlage mit folgenden
Leistungen:

- Prüfung der Anlage
- Einspielen der Software und Hochfahren der Anlage
- Überprüfen der angeschlossenen Geräte
- Einweisung des Betriebspersonals
- Erstellen eines Prüfprotokolls
- Erstellen eines Übergabeprotokolls
Menge: 1,000 Psch

**1.10.100 Instandhaltungsvertrag für BMA**
- pro Jahe bestehenden aus
- 4x jährlicher Inspektion
- 1x jährlicher Instandhaltung

inkl. aller Nebenkosten, Doku und Fahrtkosten
Menge: 1,000 Stck

#### Titel 1.11 Elektroakustische Anlage (ELA)

**Ausführungsbeschreibung 0026 ELA-Anlage**
*ELA-Anlage*
Für die Wartung und Instandhaltung des angebotenen
Systems ist ausschließlich Fachpersonal einzusetzen.

Alle Geräte müssen aus dem Lieferprogramm eines
Herstellers stammen, einschließlich
Maschinenbeschriftung

**1.11.10 ELA-Zentrale 19-Zoll-Schrank 16 Lautsprecherkreise 6 Gruppen 6 Alarmierungsbereiche 1 x Mic IN**
ELA-Zentrale,
zum Einbau in 19-Zoll-Schrank, für 8
Lautsprecherstromkreise, für 4 Lautsprechergruppen,
Eingang für NF-Signal, Eingang für einen Steuerkontakt,
ein Ausgang mit potentialfreiem Kontakt.
Menge: 1,000 St

**1.11.20 Gehäuselautsprecher Anbau Innenbereich**
einschl. Frontabdeckung DIN EN 54-24, für Wandmontage,
Anbau, für Innenbereich,
Nennbelastbarkeit '6' W,
Schalldruck in 1 m Entfernung bei 1 W Belastung mind.
90 dB, mit Übertrager für 100 V Leistungsanpassung 1:1,
1:2 und 1:4, Gehäuse aus Holz, Abdeckung Metallgitter,
mit graviertem Bezeichnungsschild, Schriftgröße für
ungünstigste Lesebedingungen DIN 1450, Montagehöhe bis
3 m.
Menge: 2,000 St

**1.11.30 Einbaulautsprecher Innenbereich**
DIN EN 54-24,
für Deckenmontage, Einbau, in Öffnung montieren, das
Herstellen der Öffnung wird gesondert vergütet, für
Innenbereich,
Nennbelastbarkeit '6' W,
Schalldruck in 1 m Entfernung bei 1 W Belastung mind.
90 dB, mit Übertrager für 100 V Leistungsanpassung 1:1,
1:2 und 1:4, Gehäuse und Abdeckung aus Metall, mit
graviertem Bezeichnungsschild, Schriftgröße für
ungünstigste Lesebedingungen DIN 1450, Montagehöhe bis
3 m.
Menge: 15,000 St

**1.11.40 Gehäuselautsprecher Anbau mit Bügel**
einschl. Frontabdeckung DIN EN 54-24, für
Deckenmontage, Anbau mit Bügel, schwenkbar, für
Außenbereich, wetterfest,
Nennbelastbarkeit '15' W,
Schalldruck in 1 m Entfernung bei 1 W Belastung mind.
105 dB, mit Übertrager für 100 V Leistungsanpassung
1:1, 1:2 und 1:4, Gehäuse und Abdeckung aus Metall, mit
graviertem Bezeichnungsschild, Schriftgröße für
ungünstigste Lesebedingungen DIN 1450, Montagehöhe bis
3 m.
Menge: 2,000 St

**1.11.50 Gehäuselautsprecher, 6W/100V**
Wandlautsprecher
für die Sprachalarmierung im Holzgehäuse für den 70-
und 100-Volt-Betrieb, Metall-Lochgitterblende, einfache
Montage durch Federklammer-System, feuerbeständige
Kabelschraubklemmen aus Keramik, hoher Schalldruck und
hohe Klangqualität auf Grund guter Höhenwiedergabe
durch 165 mm Doppel-Konussystem,
Thermosicherung mit Auslösetemperatur von 72°C, interne
Leitungen mit flammwidriger Isolation.

Der Lautsprecher muss durch eine notifizierte Stelle
nach EN 54-24 und ISO 7240-24 zertifiziert sein. Der
Lautsprecher muss die Anforderungen nach BS 5839-8
erfüllen.

Nennbelastbarkeit: 6 Watt
Leistungsanpassung: 0,8W, 1,5W, 3W, 6W
Übertragungsbereich: 150  18.000 Hz
Schalldruck (1W, 1m):  94 dB (Mittelwert 0,5 - 5 kHz)
Typ (EN 54-24):  A (Innenbereich)
Maße (B x H x T): 190 x 250 x 110 mm
Farbe:  weiß

Fabrikat:..............................................
...........

Typ:...................................................
...............
Menge: 9,000 St

**1.11.60 Wetterfester Druckkammerlautsprecher**
gemäß IP 65 für die Sprachalarmierung, ovaler Trichter
aus pulverbeschichtetem Aluminium und Treiberabdeckung
aus ABS Kunststoff, 70- und 100-Volt-Betrieb möglich,
Schwenkbügel aus rostfreiem Stahl zur Ausrichtung des
Lautsprechers, Kabelklemmen aus Keramik, Eine
PG-Verschraubung zur Leitungseinführung integriert,
zweite PG-Verschraubung zur separaten
Kabelein-/-ausführung optional anschließbar.

Der Lautsprecher muss durch eine notifizierte Stelle
nach EN 54-24 und ISO 7240-24 zertifiziert sein. Der
Lautsprecher muss die Anforderungen nach BS 5839-8
erfüllen.

Nennbelastbarkeit: 15 W
Leistungsanpassung: 15W, 10W, 5W, 3W
Schutzgrad:  IP 65
Übertragungsbereich: 315  12500 Hz
Schalldruck (1W, 1m): 109 dB
Typ (EN 54-24):  B (Außenbereich)
Maße (B x H x T) ca.:  172 x 200 x 229 mm
PG-Verschraubung für Kabel: ca. Ø 6,5 - 12,5 mm
Farbe:  weiß
Menge: 1,000 St

**1.11.70 Inbetriebnahme**
- Inbetriebnahme der elektroakustischen Anlage, durch
einen Systemspezialisten des Herstellers,
- Einstellung aller Parameter der Anlage,
- Prüfung jeder Lautsprecherleitung auf: Kurzschluss,
Erdschluss, Anschlusswert, Impedanz,  Richtige
Anpassung, Funktion
- Prüfung aller Mikrofon- und Sprechstellenanschlüsse
auf:
  Funktion
  Korrekte Pegeleinstellung
  Prüfung aller Sollfunktionen der Ela- Anlage
- Funktionsprüfung externer Ansteuerungen
Menge: 1,000 Psch

**1.11.80 Klingel / Schul Gong**
Menge: 1,000 St

**1.11.90 Sirene**
Menge: 15,000 St

#### Titel 1.12 KNX Gebäudesystemtechnik

*Hinweis*
Das Installationsbussystem (European Installation Bus,
EIB) dient der Vernetzung und Steuerung
gebäudetechnischer Funktionen und Anlagen innerhalb von
Wohn- und Nichtwohngebäuden. Das System ist dezentral
aufgebaut und kann zur Anbindung verschiedener
Komponenten der Gebäudesystemtechnik eingesetzt werden.

Das System unterstützt die Integration verschiedener
Gewerke und Systeme sowie Funktionen wie Anzeigen,
Melden, Bedienen, Überwachen und Detektieren.

Mit einer geeigneten Software werden die gewünschten
Funktionen eingerichtet und an die Anforderungen vor
Ort angepasst. Die vorgenommenen Einstellungen werden
dauerhaft im Gerät gespeichert, sodass sie auch bei
einem Stromausfall erhalten bleiben und nach dem
Wiedereinschalten weiterhin verfügbar sind.

Für die Installation sind folgende Randbedingungen zu
beachten:

Die Gesamtlänge aller Leitungen innerhalb einer
Buslinie darf 1.000 m nicht überschreiten.
Die Entfernung zwischen zwei Busgeräten beträgt max.
700 m.
Die Leitungslänge zwischen Spannungsversorgung
(einschließlich Drossel) und einem Busteilnehmer darf
maximal 350 m betragen.
Zur Vermeidung von Störungen durch Überspannungen darf
die Busleitung keine geschlossenen Schleifen bilden.
Inbetriebnahme und Diagnose, sowie alle dazugehörigen
Arbeiten sind von entsprechend qualifizierten und
geschulten Fachkräften durchzuführen.

Fabrikat:..............................................
...........

Typ:...................................................
...............

**1.12.10 Unterbrechungsfreie KNX-Spannungsversorgung, 640 mA, REG**
Das Gerät muss mindestens folgende Anforderungen
erfüllen:

Versorgung einer KNX-Linie mit integrierter Busdrossel.
Überwachung der KNX-Systemspannung.
Reset-Funktion zum Freischalten der Buslinie sowie zum
Rücksetzen der angeschlossenen KNX-Teilnehmer.
Anschlussmöglichkeit für einen 12-V-Akkumulator zur
Überbrückung von Netzausfällen.
Anschlussmöglichkeit für einen PTC-Temperaturfühler zur
temperaturabhängigen Regelung der Akkuladespannung.
Potenzialfreier Relais-Wechselkontakt zur Störmeldung
mindestens für folgende Betriebszustände:
Netzausfall,
Akkufehler,
Überlast,
Kurzschluss.

Technische Mindestanforderungen:

Versorgungsnennspannung: 230 V AC, 50/60 Hz.
KNX-Ausgang mit integrierter Busdrossel.
Verdrosselter Ausgang: 30 V DC (+1/-2 V), SELV.
Unverdrosselter Ausgang: 30 V DC (+1/-1 V), SELV.
Gesamtnennstrom für verdrosselten und unverdrosselten
Ausgang: mindestens 640 mA.
Relaisausgang als Wechselkontakt mit einem
Schaltvermögen von mindestens 6 A AC oder 4 A DC.
Anschluss des KNX-Busses über Busanschlussklemme.
Anschluss der Versorgung sowie der Spannungsausgänge
über Schraubklemmen oder gleichwertige
Anschlussklemmen.
Betriebs- und Statusanzeige über mindestens eine
zweifarbige LED.
Schutzart mindestens IP20 nach DIN EN 60529.
Montage auf 35-mm-Hutschiene nach DIN EN 60715.
Gerätebreite maximal 4 Teilungseinheiten (TE) à 18 mm.
Gehäusematerial mit Brennbarkeitsklasse V-0 nach UL94
oder gleichwertig.

Die Leistung umfasst Lieferung, Montage, vollständigen
elektrischen Anschluss, Inbetriebnahme sowie Funktions-
und Betriebsprüfung einschließlich aller erforderlichen
Befestigungs- und Anschlussmaterialien.

Fabrikat:..............................................
...........

Typ:...................................................
...............
Menge: 3,000 Stck

**1.12.20 Akku-Modul, 12V DC, REG**
Zur Sicherung der KNX-Spannungsversorgung bei
kurzzeitigen Stromausfällen (z.B. SU/S 30.640.1 oder
gleichwertig). Mit integriertem PTC-Fühler und
integrierter Sicherung.
Nenn-Spannung: 12 V DC
Akku-Kapazität: 1 Ah
Netzausfallüberbrückungszeit: 10 min.
  unter Volllast (nur in Verbindung mit der SU/S
30.640.1)
Anschluss: Schraubklemmen
Schutzart: IP 20 nach EN 60 529
Montage auf Tragschiene 35mm, DIN EN 60 715
Breite: 8 Module à 18 mm
Menge: 1,000 Stck

**1.12.30 USB-Datenschnittstelle**
Liefern und montieren einer USB-Datenschnittstelle zur
Verbindung eines PCs mit einer KNX-Installation.

Technische Anforderungen:

Schnittstelle zur Kommunikation zwischen PC und
KNX-Bus.
Geeignet zum Adressieren, Parametrieren, Programmieren
und Diagnostizieren von KNX-Geräten.
Anschluss an den KNX-Bus über Busanschlussklemme.
Montage auf 35-mm-Hutschiene nach DIN EN 60715.
Unterstützung der aktuellen KNX-Kommunikationsstandards
einschließlich KNX Data Secure.
Kompatibel mit der aktuellen Version der ETS-Software.
Galvanische Trennung zwischen USB- und
KNX-Schnittstelle.
Spannungsversorgung über den USB-Anschluss des
angeschlossenen PCs.

Ausführung einschließlich Lieferung, Montage,
Anschluss, Inbetriebnahme und Funktionsprüfung.
Technische Daten
Übertragungsrate: 9600 Baud
Übertragungsprotokoll: kompatibel zu USB 1.1/2.0
Leitungslänge USB-Kabel: max. 5 m
Schutzklasse: II
Menge: 2,000 Stck

**1.12.40 IP-Router KNX/EIB REG**
Der IP-Router IPR/S2.1 ist die Schnittstelle zwischen
KNX Installationen und IP Netzwerken.
Der IPR/S kann als schneller Linien- oder
Bereichskoppler eingesetzt werden und dabei das LAN für
den schnellen Austausch von Telegrammen zwischen den
Linien/Bereichen nutzen. Zusammen mit der ETS können
KNX Geräte von der LAN Seite über den IPR/S
programmiert werden.

Spannungsversorgung: 10..30 V DC
Anzeigeelemente
LED grün: Betriebsbereitschaft
LED gelb: LAN/LINK
LED gelb: KNX Telegramm
Anschluss Steckklemmen, RJ45 Buchse, Busanschlussklemme
Schnittstellen: 1x KNX 1x LAN
Speicher: für Telegramme bei hoher Buslast und für
Filtertabellen
Schutzart: IP 20, EN 60 529
Montage: Tragschiene 35 mm, DIN EN 60715
Breite: 2 Module à 18 mm
Menge: 1,000 Stck

**1.12.50 Wetterstation KNX mit GPS**
Die KNX-Wetterstation wird an einer Wand oder einem
Mast montiert und erfasst verschiedene Wetterdaten wie
Windgeschwindigkeit, Helligkeit, Außentemperatur und
Niederschlag. Zusätzlich empfängt sie GPS-Signale zur
Ermittlung von Uhrzeit und Standort.

Alle gemessenen Werte werden an den KNX-Bus übertragen
und können zur automatischen Steuerung von
Gebäudefunktionen genutzt werden. So können
beispielsweise Jalousien oder Beschattungsanlagen
abhängig von Wetter- und Lichtverhältnissen gesteuert
werden.

Die Wetterstation verfügt außerdem über integrierte
Zeitfunktionen, um individuelle Automatisierungen und
Steuerungsaufgaben umzusetzen.

Betriebsspannung: 21 . 32 V DC
Hilfsspannung: 12 . 40 V AC/DC
Nennstrom (inkl. Heizung): 80 mA
Messbereich Temperatur, linear: -30 . 80 °C
Messbereich Helligkeit: 0 . 150 klx
Messbereich Windgeschw: 0 . 35 m/s
Niederschlag (Ja/Nein): 1 bit
Betriebstemperatur: -30 bis 50 °C
Abmessungen ca. (B x H x T): 96 x 77 x 118 mm
Menge: 1,000 Stck

**1.12.60 DALI-Gateway, 8fach, REG**
Technische Anforderungen:

Ansteuerung von bis zu 8 voneinander unabhängigen
DALI-Linien.
Je DALI-Kanal Anschluss von bis zu 16
DALI-Betriebsgeräten gemäß IEC 62386 (bzw. DIN EN
62386) o. glw. Norm.
Gesamtkapazität: bis zu 128 DALI-Betriebsgeräte.
Einzelansteuerung der DALI-Kanäle sowie gemeinsame
Ansteuerung mehrerer oder aller Kanäle möglich.
Parametrierung und Inbetriebnahme über eine
KNX-konforme Projektierungssoftware (ETS oder
gleichwertig).
Unterstützung der Parametrierung und des Abrufs von
mindestens 16 Lichtszenen über die
Projektierungssoftware sowie über
KNX-Kommunikationsobjekte.

Elektrische Daten:

Versorgungsspannung: 85-265 V AC, 45-65 Hz, alternativ
110-240 V DC.
Anschluss der Spannungsversorgung über Schraubklemmen.
KNX-Busanschluss über Busanschlussklemme.

Montage und Gehäuse:

Schutzart: mindestens IP20.
Montage auf 35-mm-Hutschiene nach DIN EN 60715.
Baubreite: ca. 6 Teilungseinheiten (TE) à 18 mm.

Fabrikat: Theben  o. glw
Typ: thePassa P360-101 UP WH

Fabrikat:..............................................
...........

Typ:...................................................
...............

liefern, montieren, betriebsfertig anschließen und
einstellen
Menge: 1,000 Stck

**1.12.70 DALI-Gateway, 2fach, REG**
Liefern und montieren eines KNX-DALI-Gateways zur
Ansteuerung von DALI-Betriebsgeräten.

Technische Anforderungen:

DALI-Gateway mit zwei voneinander unabhängigen
DALI-Ausgängen.
Ausführung als DALI Single-Master-Controller gemäß DIN
EN 62386.
Integrierte DALI-Spannungsversorgung für beide
DALI-Kanäle.
Je DALI-Kanal geeignet zum Anschluss von bis zu 64
DALI-Teilnehmern.
Unterstützung von Einzeladressierung,sowie
Broadcast-Betrieb.
Unterstützung von DALI Device Type 8 (DT8) zur
Ansteuerung von Leuchten mit einstellbarer
Farbtemperatur und/oder Farblichtsteuerung.
Unterstützung von DALI-Einzelbatterie-Notleuchten gemäß
DIN EN 62386-202 einschließlich Testauslösung und
Statusrückmeldung über KNX.
Parametrierbare Betriebsarten, mindestens:
Slave-Betrieb,
Treppenhausfunktion,
Zwangsführung,
Sperrfunktionen,
Lichtszenen mit mindestens 16 Szenen je DALI-Kanal.
Programmierbare Sequenzfunktionen mit mindestens vier
unabhängigen Sequenzen je DALI-Kanal.
Betriebsspannung: 85-265 V AC, 45-65 Hz oder 110-240 V
DC.
Anschlüsse:
DALI über Schraubklemmen,
KNX über Busanschlussklemme.
Schutzart: mindestens IP20 gemäß DIN EN 60529.
Montage auf 35-mm-Tragschiene nach DIN EN 60715.
Gerätebreite: maximal 6 Teilungseinheiten (TE).

Fabrikat:..............................................
...........

Typ:...................................................
...............

Liefern, montieren, betriebsfertig anschließen,
parametrieren, in Betrieb nehmen und Funktionsprüfung
durchführen.
Menge: 2,000 Stck

**1.12.80 Universal-Dimmaktor, 2fach, 300 VA, REG**
Das Gerät ermöglicht das Schalten und Dimmen von zwei
unabhängigen Leuchtengruppen. Es können Glühlampen,
Niedervolt-Halogenglühlampen (an konventionellen oder
elektronischen Transformatoren) oder 230
V-Halogenglühlampen betrieben werden.

Beide Kanäle können an unterschiedlichen Phasen
betrieben werden. Jeder Kanal kann bis zu 18
Lichtszenen zugeordnet werden.

Nennspannung: 230 V AC, 50/60 Hz
Ausgänge: 2 dimmbare Ausgänge
Ausgangsleistung: 2 - 300 W (VA) je Ausgang
Verlustleistung: max. 4,5 W
Anschluss: Schraubklemmen
Schutzart: IP 20, DIN EN 60 529
Montage: auf Tragschiene 35 mm, DIN EN 60 715
Breite: 4 Module à 18 mm

Fabrikat:..............................................
...........

Typ:...................................................
...............
Menge: 1,000 Stck

**1.12.90 Universal-Dimmaktor, 4fach, 315 VA, REG**
Technische Anforderungen:

Vier unabhängig voneinander ansteuerbare Dimmkanäle.
Geeignet zum Schalten und Dimmen von:
Glühlampen,
230-V-Halogenlampen,
Niedervolt-Halogenlampen mit konventionellen oder
elektronischen Transformatoren,
geeigneten dimmbaren Lasten entsprechend den
Herstellerangaben.
Möglichkeit zur Parallelschaltung mehrerer Kanäle zur
Erhöhung der schalt- und dimmbaren Gesamtleistung bis
ca. 1.260 W/VA.
Vor-Ort-Bedienung zur manuellen Betätigung der
Ausgänge.
Status- und Betriebsanzeige über Leuchtdioden o. glw.
optische Anzeige.

Funktionen:

Schalten und Dimmen.
Szenensteuerung.
Zeitfunktionen (z. B. Ein-/Ausschaltverzögerung,
Treppenlichtfunktion).
Sequenz- und Presetfunktionen.
Freigabe- und Sperrfunktionen.
Status- und Störmeldungen.
Zyklisches Senden von Telegrammen.
Blinkfunktion.
Logikfunktionen (z. B. AND, OR, XOR, NAND, NOR o.glw.)
Vergleichs- und Grenzwertfunktionen (Minimum/Maximum).
Sollwert- und Hysteresefunktionen.
PWM-Funktion.
Prioritätssteuerung.
Parametrierung über eine KNX-konforme
Projektierungssoftware (ETS oder gleichwertig).

Elektrische Daten:

Nennspannung: 230 V AC, 50/60 Hz.
Anzahl der Ausgänge: 4 dimmbare Kanäle.
Ausgangsleistung:
ca. 10-315 W/VA je Kanal bei Vierkanalbetrieb,
bis ca. 630 W/VA je Kanal bei Parallelschaltung von
zwei Kanälen, bis ca. 1.260 W/VA bei Parallelschaltung
aller vier Kanäle.

Montage und Gehäuse:

Anschluss über Schraubklemmen.
Schutzart: mindestens IP20.
Montage auf 35-mm-Hutschiene nach DIN EN 60715.
Baubreite: ca. 8 Teilungseinheiten (TE) à 18 mm.

Fabrikat:..............................................
...........

Typ:...................................................
...............
Menge: 1,000 Stck

**1.12.100 Binäreingang 2fach 230 V KNX/REG**
Technische Anforderungen:

KNX-Binäreingang mit 2 Eingangskanälen zur Erfassung
von 230-V-AC/DC-Signalen.
Manuelle Bedien- bzw. Testmöglichkeit der einzelnen
Eingangskanäle über geräteintegrierte Tasten.
Spannungsversorgung über den KNX-Bus, keine zusätzliche
Hilfsspannung erforderlich.

Eingänge: 4 unabhängige Signalspannung: 10.230 V AC/DC,
50 - 60 Hz
Eingangsstrom: 1 mA
Signalpegel  0-Signal: 0 - 2 V AC/DC
  1-Signal: 7 - 265 V AC/DC
Anzeigeelemente: 4 LEDs zur Statusanzeige der Eingänge
Es lassen sich alle Eingänge einzeln und manuell
bedienen
Anschluss Schlitzkopf Schraubklemmen
 Eingänge: Für Leitungen 0,2 bis 4 mm² eindrähtig
 Busanschluss: Schraubenlose Busanschlussklemme
Anziehdrehmoment: max. 0,6 Nm
Schutzart: IP 20, DIN EN 60 529
Montage: auf Tragschiene 35 mm, DIN EN 50 022
Breite: 2 Module à 18 mm

Fabrikat: Hager o. glw.
Typ: TXB302 o.glw.

Fabrikat:..............................................
...........

Typ:...................................................
...............

Liefern, montieren, betriebsfertig anschließen,
parametrieren, in Betrieb nehmen und Funktionsprüfung
durchführen.
Menge: 2,000 Stck

**1.12.110 Binäreingang 2fach 230 V KNX-Tasterschnittstelle (2-fach, Standard, KNX)**
Technische Anforderungen:

KNX-Tasterschnittstelle mit mindestens 2 Eingängen.
Geeignet zum Anschluss potenzialfreier Kontakte, z. B.
Taster oder Schalter.
Möglichkeit zur Ansteuerung externer LED-Anzeigen über
entsprechend ausgestattete Kanäle.
Integrierter Impulsstrom zur Reduzierung von
Kontaktverschmutzung an den angeschlossenen Kontakten.
Parametrierbare Funktionen, mindestens:
zyklisches Senden von Telegrammen,
Sperrfunktionen,
Logikfunktionen.
Spannungsversorgung über den KNX-Bus.
Anschluss an den KNX-Bus über Busanschlussklemme.
Geeignet für den Einbau in Gerätedosen oder
vergleichbaren Installationsorten.

Technische Daten:
Spannungsversorgung: Stromaufnahme max. 4-10 mA
Anschluss: Anschluss- und Abzweigklemme
Eingangsleitung: Leitungssatz 3-adrig (Länge ca. 25 cm,
verlängerbar auf bis zu 30 m)
Schutzart: IP20

Fabrikat: Gira  o. glw.
Typ: Gira 518200

Fabrikat:..............................................
...........

Typ:...................................................
...............

Liefern, montieren, betriebsfertig anschließen,
parametrieren, in Betrieb nehmen und Funktionsprüfung
durchführen.
Menge: 2,000 Stck

**1.12.120 Schalt-/Jalousieaktor 10-/5fach REG 4 A**
lichtgrau; zum Schalten von z.B. 10 unabhängigen Lasten
oder Ansteuerung von 5 Antrieben; beliebiger Mixbetrieb
aus Antriebs- und Schaltfunktionen möglich; mit
potentialfreien Schließerkontakten auch als Öffner
parametrierbar; zum Schalten verschiedener Außenleiter
geeignet; Handbedienung pro Kanal über Taste;
Status-LED integriert in die Handbedientaste;
Handbedienung aktivierbar über Wahlschalter, dabei
Deaktivierung der KNX-Funktion; großes
Beschriftungsfeld; mit beleuchteter Programmiertaste;
mit Steckklemmen.
Menge: 4,000 Stck

**1.12.130 Schalt-/Jalousieaktor 8/4-fach KNX, 16A, mit Handbedienung ohne Bus**
Das Gerät muss mindestens folgende Funktionen
bereitstellen:

Parametrierbare Verwendung der Ausgänge als Schalt-
oder Jalousieausgänge.
Schaltfunktionen mit Ein-/Aus-Betrieb, Zeitfunktionen,
Ein- und Ausschaltverzögerung, Zwangssteuerung,
Sperrfunktion, Sicherheitsfunktion, Logikfunktionen,
Preset-Funktion sowie Szenensteuerung mit mindestens 64
Szenen je Kanal.
Wahlweise Zeit- oder Dauerfunktion für Schaltausgänge.
Jalousiefunktionen mit Fahrbefehlen AUF, AB und STOPP
sowie Lamellenverstellung.
Positionierung von Jalousien oder Rollläden über
Prozentwertvorgaben.
Sonnenschutzfunktion in Verbindung mit einem geeigneten
Helligkeitssensor zur automatischen Ansteuerung der
Behänge.
Alarmfunktion mit Ansteuerung der Behänge auf eine
parametrierbare Sicherheitsposition.
Sicherheitsfahrt mit aktivem Fahrbefehl für die Dauer
eines anliegenden Steuersignals.
Umsetzung der über den KNX-Bus empfangenen Telegramme
in entsprechende Schalt- bzw. Fahrbefehle.
Handbedienung aller Ausgänge direkt am Gerät,
unabhängig vom Busbetrieb nutzbar und gegen unbefugte
Bedienung sperrbar.
LED-Anzeige zur Darstellung des Schalt- bzw.
Betriebszustandes jedes Ausgangs.
Betriebsstundenerfassung je Ausgang.
Möglichkeit zur Diagnose und Auslesung von Geräte- und
Betriebsdaten mittels eines geeigneten
KNX-Diagnosewerkzeugs.

Ausführung einschließlich Lieferung, Montage,
Anschluss, Parametrierung, Inbetriebnahme,
Funktionsprüfung sowie vollständiger Dokumentation.
Beschriftungsmöglichkeit direkt am Gerät.
Betriebsspannung über Bus: 21 - 32 V DC
Frequenz: 50/60 Hz
Schaltstrom bei cos f = 0,8: max. 16 A
230 V LED-Lampen: 18x23 W
Energiesparlampen: 18 x 23 W
Leiterquerschnitt (starr): 0,75 - 2,5 mm²
Leiterquerschnitt (flexibel): 0,75 - 2,5 mm²
Breite (REG): 6 TE
Menge: 2,000 Stck

**1.12.140 Schalt-/Jalousieaktor 10/5fach,16A, KNX**
in Ausführung als:
Schalt-/Jalousieaktor 10/5fach,16A, KNX
Menge: 4,000 Stck

**1.12.150 Schalt-/Jalousieaktor 16/8fach,16A, KNX**
in Ausführung als:
Schalt-/Jalousieaktor 16/8fach,16A, KNX
Menge: 2,000 Stck

**1.12.160 Heizungsaktor**
zum Schalten elektrothermischer Stellantriebe für
Heizungen oder Kühldecken. Ansteuerung über 1 Bit- oder
1 Byte-Stellgrößentelegramme.
Stellantriebe "stromlos geöffnet" oder "stromlos
geschlossen" ansteuerbar.
Überlastsicher, kurzschlusssicher, Standardschutz.
Rückmeldung über Bus z. B. bei Überlast und
Kurzschluss. Schalten der Heizkreispumpe
(Standardfunktionen). Passive Sammelrückmeldung der
angeschlossenen Stellantriebe.

Technische Daten:
Ausgänge: 6
Kontaktart: Triac
Verlustleistung: max. 1 W
Schaltspannung: AC 24/230 V, 50/60 Hz
Schaltstrom: 5 bis 160 mA
Einschaltstrom: max. 1,5 A (2 s)
Anzahl Antriebe pro
Ausgang: AC 230 V
Antriebe: 4 AC 24 V Antriebe: 2
Anschlussquerschnitt: max. 4 mm²

Hinweise:
An allen Ausgängen müssen Ventile mit der gleichen
Betriebsspannung angeschlossen werden.
Montage auf DIN-Hutschiene.
Menge: 3,000 Stck

**1.12.170 Thermischer Stellantrieb 230 V~**
zur Betätigung von Heizungsventilen für eine
Einzelraumregelung. Zustandsanzeige geöffnet oder
geschlossen. Stromlos geschlossen.

Technische Daten:
Betriebsspannung: AC 230 V, 50/60 Hz
Betriebsleistung: ca. 1 W
Ventilhub: 4 mm
Stellkraft: 100 N
Schutzart: IP54
Anschlussleitung: Querschnitt: 2 x 0,75 mm²

Einschl Ventiladapter für alle gängigen Ventile
Menge: 33,000 Stck

**1.12.180 Visualisierungsserver für mobile Endgeräte**
iOS und Android, Logikmodul in einem Gerät.
Visualisierungs-Funktionen:
Mit, pro Projekt bis zu 200 Funktionen über eine
geeignete App steuerbar, min. 50 Funktionsuhren, die
der Benutzer in der App einstellen kann.
Anwesenheitssimulation. Gleichzeitiger Zugriff von bis
zu 10 mobilen Endgeräten.
Schnelle Projektänderung oder -aktualisierung im
laufenden Betrieb ohne Geräteneustart möglich. Einschl.
notwendige Zubehör wie Spannungsversorgung etc.

Fabrikat:..............................................
...........

Typ:...................................................
...............

liefern, montieren, betriebsfertig anschließen und
einstellen
Menge: 10,000 Stck

**1.12.190 Fernzugriff auf webbasierte Visualisierungen**
sicherer Fernzugriff per App, iOS- und Android-App,
Fernwartung und Fernprogrammierung von KNX Projekten
mittels geeigneter Software. Unterstützt wird die
Programmierung und Diagnose über Gruppen- und
Busmonitor.
Einschl. notwendiger Versorgung
Menge: 1,000 Stck

**1.12.200 Tablet zur Ansteuerung und Visualisierung**
Tablet zur Ansteuerung und Visualisierung des
vorgenannten KNX-Systems.
Bildschirmgröße ca. 10"
Menge: 1,000 Stck

**1.12.210 Wandhalterung mit Ladestation, für vorgenanntes Tablet**
Menge: 1,000 Stck

**1.12.220 Paramentierung pro Teilnehmer**
Bei Änderungen oder Ergänzungen mit Hilfe der ETS,
Vergabe der physikalischen Adressen und der
Gruppenadressen, laden der Anwendungsprogramme und
Einstellen der Parameter. Beschriften der
Busteilnehmer, Änderung der Dokumentation
Menge: 80,000 Stck

**1.12.230 Inbetriebnahme pro Teilnehmer**
des Installationsbusses mit Hilfe der ETS
einschließlich Funktionsprüfung.
Änderung der Dokumentation.
Änderung von Systemparametern nach der Inbetriebnahme
aufgrund von Kundenwünschen einschließlich Änderung der
Dokumentation.
Menge: 80,000 Stck

**1.12.240 Inbetriebnahme des KNX-Systems**
Inbetriebnahme des KNX-Systems einschließlich der
Kontrolle der zentralen und dezentralen Schalt- und
Meldefunktionen.
Menge: 1,000 Psch

#### Titel 1.13 Überspannungsschutzeinrichtungen

**1.13.10 Kombi-Ableiter Typ 1 + Typ 2**
basierend auf Funkenstrecken-Technologie, erfüllt die
Mindestanforderung nach der DIN VDE 0100-534 für das
Nennableitstoßstromvermögen In sowie das
Blitzstromableitvermögen bei Freileitungseinspeisungen
- Einfache und schnelle Montage durch Aufrasten auf das
  40 mm-Sammelschienensystem
- Ermöglicht Endgeräteschutz, Schaltung für TT- und
TN-S-Systeme

Fabrikat:..............................................
...........

Typ:...................................................
...............
Menge: 1,000 St

**1.13.20 Modularer Überspannungs-Ableiter für TN-S-Systeme**
- Ableiter Typ 2 nach EN 61643-11
- Hochleistungsfähige Varistor-Technologie
- Basisteil mit gesteckten Schutzmodulen, Einfacher
Schutzmodul
-Wechsel durch Modulentriegelungstaste
Höchste Dauerspannung:  275 V AC
Schutzpegel:  <= 1,5 kV
Nennableitstoßstrom:  20 kA
Kurzschlußfestigkeit:  50 kAeff
Vibrations- und Schockgeprüft nach EN 60068-2
Funktions- und Defektanzeige
Schutzmodul-Kodierung
Multifunktionsanschlussklemmen für Leiter und
Kammschienenanschluss
Reiheneinbaugerät nach DIN 43880, 4TE

Fabrikat:..............................................
...........

Typ:...................................................
...............
Menge: 4,000 St

**1.13.30 Überspannungs-Ableiter auf der Endgeräteebene**
2-poliger Überspannungs-Ableiter für alle
Installationssysteme der 230 V-Endgeräte sehr kompakte
Abmessungen
Ableiter Typ 3 nach EN 61643-11 zum Einsatz in
Geräteeinbaudosen und in Kabelkanälen
Akustische Defektanzeige
Höchste Dauerspannung: 255 V ac
Schutzpegel:  <= 1,5 kV
Gesamtableitstoßstrom:  3 kA
Max. netzseitiger Überstromschutz: 32 A gL/gG oder B/C
32 A
Energetische Koordination nach DIN EN 62 305-4 (VDE
0185-305-4) mit Typ 2-Ableiter und Kombi-Ableiter Typ 1

Fabrikat:..............................................
...........

Typ:...................................................
...............
Menge: 2,000 St

**1.13.40 Zweipoliger Überspannungs-Ableiter zum Aufrasten auf Steckdosen**
zum Aufrasten auf Schutzkontakt-Steckdosen 2-poliger
Überspannungs-Ableiter zum Aufrasten auf handelsübliche
Schutzkontakt-Steckdosen mit Schnappverschluss zur
einfachen Installation an bereits montierten Steckdosen
Ableiter Typ 3 nach EN 61643-11
keine Netzabschaltung bei Defekt, Akustische
Defektanzeige
Höchste Dauerspannung: 255 V ac
Schutzpegel:  <= 1,5 kV
Gesamtableitstoßstrom:  5 kA
Max. netzseitiger Überstromschutz: 16 A gL/gG oder B
16A
Energetische Koordination nach DIN EN 62 305-4
(VDE 0185-305-4) mit Typ 2-Ableiter und Kombi-Ableiter
Typ 1

Fabrikat:..............................................
...........

Typ:...................................................
...............
Menge: 4,000 St

**1.13.50 Kompakter Kombi-Ableiter im Kunststoff-Aufputz-Gehäuse**
zum Schutz von informationstechnischen Schnittstellen
insbesondere Telekommunikationsanschlüsse und -geräte,
wie beispielsweise Analog-Telefon, ISDN und xDSL (VDSL2
getestet). Anschluss von 1 Doppelader in werkzeugloser
Schnellanschlusstechnik und integrierte Zugentlastung
für die Anschlussleitung. Beste Übertragungsleistung
bei höherfrequenten Signalanteilen durch Grenzfrequenz
bis
250 MHz.
Kompakter Kombi-Ableiter der Ableiterklasse Type 1/P2
zum Schutz einer Doppelader von
Telekommunikationsschnittstellen in werkzeugloser
Schnellanschlusstechnik und integrierte Zugentlastung
Nennstrom bei 45 C: 0,75A
D1 Blitzstoßstrom gesamt: 7,5kA
C2 Nennableitstoástrom gesamt: 15kA

Fabrikat:..............................................
...........

Typ:...................................................
...............
Menge: 4,000 St

#### Titel 1.14 Zähleranlage und Verteilungen

**Ausführungsbeschreibung 0027 Verteilungen**
*Verteilungen komplett mit Geräteträgern, Feldabdeckungen,*
Feldabschottungen, Kabeleinführungen,
Kabelabfangschienen, Resopal-Bezeichnungsschildern und
sämtlichen Klein- und Zubehörmaterialien, zur Aufnahme
von separat ausgeschriebenen Einbauteilen.
Alle Verteiler sind so zu dimensionieren, das nach
Einbringen aller Geräte eine Erweiterungsreserve von
mindestens 20% zur Verfügung steht.
Interne Klemmstellen benötigter Hilfs- und
Steuerkontakte sind auf Reihenklemmen
(Steuerklemmleiste) zu verdrahten.
Für alle abgehenden Leitungen sind Reihenklemmen
vorzusehen.
Zusätzlich zu den Revisionsunterlagen sind für jede
Verteilung die Verteilungspläne und -legenden 1-fach in
einer Plantasche zu hinterlegen.

*Hinweis*
Die Verteilungen und Zähleranlagen dürfen nur nach den
genehmigten Übersichtsschaltplänen erstellt werden und
müssen in allen Punkten den einschlägigen
VDE-Vorschriften sowie  den Vorschriften des
zuständigen EVU's ensprechen.
Klemmen und Geräte müssen beschriftet werden.
Jede Verteilung ist mit einer Tasche zur Aufnahme des
mitzuliefernden Übersichtsschalt- und
Installationsplanes zu bestücken.

**1.14.10 Zählerverteilung für 4 Zähler**
Bestückung:
2 Zähler (Direktmessung bis 63A) und 1 Reserveplatz und
1 APZ
Bauform: Wandverteiler nach DIN 0603/1
Schutzart: IP 43,
Schutzklasse: 2
Material: Stahlblech 1,5 mm
Farbe: Pulverbeschichtung nach RAL 9010
Tür: zweiflügelig, wahlweise, Rechts- oder
Linksanschlag mit Schrankgriff - Verschluß für
Halbzylinder
Zubehör: Flansche, Montageschienen Schotts
Einspeisung: bis 50 qmm  vom Hausanschlußkasten des
EVU;

Ausführung nach TAB des zuständigen EVU
Zählerverteilung bestückt mit folgenden Komponenten:

- 1x Sammelschienensystem - 5-polig
- 1x  Komplettfeld für 2 Zählerplätze bis 63 A
- 1x  Komplettfeld für 1 Zählerplätze bis 63 A und 1x
  Abschlußpunkt
- 2x SLS-Schalter 3polig, bis E-63A,mit Steckadapter
-  2x Anschluss für Abgangsleitung nach Angabe des EVU
-  4x NH - Lasttrennschalter NH 00 3pol. 160A
Menge: 1,000 Stck

**1.14.20 Mehrpreis für Erweiterung**
Mehrpreis für Erweiterung der vorstehenden Verteilung
um ein weiteres Feld (eine weitere Feldbreite), sonst
wie vor
Menge: 1,000 Stck

**1.14.30 Wandverteiler H=1100,B=550; T=110 / 160 mm**
Wandverteiler zur Aufputz-, Unterputz- oder
teilversenkter Montage, 2 Feldbreite, 6-reihig mit Tür,
abschließbar
Abm. ca.: H=1100,B=550;T=110 / 160 mm
Schutzart: IP 30
Schutzklasse: 2
Farbe:  reinweis
Menge: 2,000 Stck

**1.14.40 Mehrpreis für Erweiterung der vorstehenden Verteilung**
Mehrpreis für Erweiterung der vorstehenden Verteilung
um einen Wandler - Zähler
Menge: 2,000 Stck

**1.14.50 Umschalter 63 A, Stellungen 1, 0, 2 Noteinspeisung**
Umschalter für Noteinspeisung Lastumschalter 4-polig
63A mit Umschalt-Handgriff, offene Umschaltung mit
Stellung (1 - 0 - 2) inkl. Klemmen bis 50 qmm und allen
erforderlichen Zubehör, montiert im Lastschaltergehäuse
IP66 mit 3 Kabeleinführungen bis 50 qmm
Menge: 1,000 Stck

**1.14.60 Standverteiler H=2000mm/ T= 250mm**
2 Feldbreiten, Bautiefe ca. 250 mm, Höhe ca. 2000 mm
mit Sockel, Höhe ca. 200 mm
Schutzart: IP 43
Schutzklasse: 2
Einspeisestrom: 250 A
Tür: ein- oder zweiflüglig mit Stangenverschluss und
Drehknebelantrieb gegen DIN-Profil-Halbzylinder
austauschbar
Menge: 2,000 Stck

**1.14.70 Mehrpreis für Erweiterung**
Mehrpreis für Erweiterung der vorstehenden Verteilung
um ein weiteres Feld (eine weitere Feldbreite), sonst
wie vor
Menge: 2,000 Stck

**1.14.80 Mehrpreis für Erweiterung, ein weiteres Feld**
Mehrpreis für Erweiterung der vorstehenden Verteilung
um ein weiteres Feld (eine weitere Feldbreite), sonst
wie vor
Menge: 1,000 Stck

**Ausführungsbeschreibung 0028 Einbaugeräte**
*Nachstehende Einbauten betriebsfertig in Verteilung einbauen,*
Nachstehende Einbauten betriebsfertig in Verteilung
einbauen, einschließlich flexibeler Verdrahtung
innerhalb der Verteilung.  Zugehörig zu jedem
Reiheneinbaugerät ist auch das Klemmmaterial. Für
N-Klemmen sind generell Trennklemmen einzubringen.
Alle Geräte müssen aus dem Lieferprogramm eines
Herstellers stammen, einschließlich
Maschinenbeschriftung.

**1.14.90 Sammelschienensystem Cu**
5- polig, 250 A, eine Feldbreite, einschließlich
anteilger Sammelschienenklemmen
Menge: 9,000 Stck

**1.14.100 D02 Reitersicherungselemente 3pol., D02/10-63 A**
Menge: 36,000 Stck

**1.14.110 D02 Sicherungslasttrennschalter, 3x63A, schaltbat; Montage auf SS**
D02 Sicherungslasttrennschalter, 3x63A ; für Montage
auf vorgenannte Sammelschiene
Menge: 1,000 Stck

**1.14.120 Überspannungsableiter**
Überspannung-Kombi-Ableiter der Anforderungsklasse B,
für verschiedene Netzformen TN-S,  IT sowie TT -
Netzsystem, als Zählerplatzanwendung nach Abstimmung
mit zuständigem EVU
Menge: 1,000 Stck

**1.14.130 4-poliger Überspannungs-Ableiter**
4-poliger Überspannungs-Ableiter mit integrierter
Vorsicherung für 230/400 V TN-S-Systeme
Ableiter Typ 2 nach EN 61643-11 Hochleistungsfähige
Varistor-Technologie Basisteil mit gesteckten
Schutzmodulen mit integrierten Vorsicherungen
Einfacher, werkzeugloser Schutzmodul-Wechsel durch
Modulverriegelungssystem mit Modulentriegelungstaste

Höchste Dauerspannung: 275 V ac
Schutzpegel: <= 1,5 kV
Nennableitstoßstrom: 12,5 kA
Bemessungsausschaltvermögen
des internen Back-Up Schutzes: 25 kA

Vorsicherungsfrei zu betreiben in Anlagen bis zu einem
max. Kurzschlußstrom von 25 kAeff

Energetische Koordination nach DIN EN 62305-4 (VDE
0185-305-4) mitTyp 1 und Typ 3-Ableiter

Überwachung: Thermo-Dynamik-Control Funktions- und
Defektanzeige bei Überlastung des Ableiters und
ausgelöster integrierter Vorsicherung
Schutzmodul-Kodierung Multifunktionsanschlussklemmen
für Leiter und Kammschienenanschluss Reiheneinbaugerät
nach DIN 43880, 4TE
Menge: 2,000 Stck

**1.14.140 Hauptschalter 3-pol, 63 A**
Menge: 2,000 Stck

**1.14.150 Hauptschalter 4-pol, 100 A**
Menge: 1,000 Stck

**1.14.160 FI-LS Schalter 2-pol, B16A/30mA**
Menge: 8,000 Stck

**1.14.170 FI-Schutzschalter 2-polig, 25 / 0,03 A**
Menge: 4,000 Stck

**1.14.180 FI-Schutzschalter 4-polig, 40 / 0,03 A**
Menge: 12,000 Stck

**1.14.190 Mehrpreis für die Ausführung des vorgen FI 40A/0,3A in "Allstromsen."**
Mehrpreis für die Ausführung des vorgenannten FI
Schutzschalters in "Allstromsenstiv" für
frequenzgeregelte Anlagenteile
Menge: 1,000 Stck

**1.14.200 FI-Schutzschalter 4-polig, 63 / 0,03 A**
Menge: 2,000 Stck

**1.14.210 Leitungsschutzschalter 1-polig, Typ: B, 6 -16A**
Menge: 30,000 Stck

**1.14.220 Leitungsschutzschalter 3-polig, Typ: B, 16 A**
Menge: 15,000 Stck

**1.14.230 Leitungsschutzschalter 1-polig, Typ: B, 32 A**
Menge: 2,000 Stck

**1.14.240 Kipp-Umschalter mit Nullstellung, A-O-H**
Menge: 1,000 Stck

**1.14.250 Installations-Luftschütz, 4-polig bis 20 A**
Installations-Luftschütz, 4-polig bis 20 A mit
Hilfskontakt und Spulenspannung nach Angabe
Menge: 1,000 Stck

**1.14.260 Installations-Luftschütz, 4-polig über 20 A bis 40 A**
Installations-Luftschütz, 4-polig über 20 A bis 40 A
mit Hilfskontakt und Spulenspannung nach Angabe
Menge: 1,000 Stck

**1.14.270 Stromstoß-Schalter, 2-polig, 16 A**
Stromstoß-Schalter, 2-polig, 16 A Spulenspannung nach
Angabe
Menge: 1,000 Stck

**1.14.280 Installationsrelais, 1-polig, 16 A**
Installationsrelais, 1-polig, 16 A Spulenspannung nach
Angabe
Menge: 1,000 Stck

**1.14.290 Elektronische Schaltuhr mit Gangreserve,**
Elektronische Schaltuhr mit Gangreserve, mindestens
zwei unabhängige voneinander arbeitende Schaltkanäle
mit Tages-/ Wochenprogramm
Menge: 1,000 Stck

**1.14.300 Dämmerungsschalter mit separaten Lichtfänger**
Dämmerungsschalter mit separaten Lichtfänger,
Schaltpunkteinstellung für 2 Helligkeitsbereiche,
Einstellbereich 2 - 20.000 Lux, mit Schaltverzögerung
und Wahlschalter
Menge: 1,000 Stck

**1.14.310 REG Energiezähler, 3-phasig geeicht, direkt bis 80 A**
REG Energiezähler, 3-phasig geeicht, Direkt bis 80 A
Menge: 1,000 St

**1.14.320 Treppenhausautomat**
einstellbar, nachschaltbar mit Abschaltvorwarnung
Spulenspannung nach Angabe
Menge: 1,000 St

**1.14.330 Klingeltrafo 230 V, 5-12 V bis 1 A, kurzschlußfest**
Menge: 2,000 St

**1.14.340 Elektronische Schaltuhr mit Gangreserve,**
mindestens zwei unabhängige voneinander arbeitende
Schaltkanäle mit Tages-/ Wochenprogramm
Menge: 1,000 St

**1.14.350 Dämmerungsschalter mit separaten Lichtfänger,**
Schaltpunkteinstellung für 2 Helligkeitsbereiche,
Einstellbereich 2 - 20.000 Lux, mit Schaltverzögerung
und Wahlschalter
Menge: 1,000 St

**1.14.360 Mehrpreis bei Ausführung vorgenannter Position, Wandlerzähler**
Mehrpreis bei Ausführung vorgenannter Position als:
Wandlerzähler
Menge: 1,000 St

**1.14.370 Digitale Elektrizitätszähler, 1-Tarif, mit M-Bus**
Liefern und montieren eines direktmessenden
elektronischen 1-Tarif-Wirkenergiezählers für den
Einsatz in 4-Leiter-Drehstromnetzen, geeignet für die
Hutschienenmontage.

Technische Anforderungen:

Direktmessender 1-Tarif-Wirkenergiezähler für 3-Phasen-
4-Leiter-Netze.
Nennspannung: geeignet für 3 × 230/400 V AC sowie
vergleichbare Netzspannungen.
Zulässiger Spannungsbereich: mindestens +15 % / -20 %
der Nennspannung.
Nennstrom: 5 (65) A.
Frequenzbereich: 50 bis 60 Hz.
Messgenauigkeit: Genauigkeitsklasse 1 gemäß IEC
62053-21 oder gleichwertiger aktueller Norm.
Anzeige über mindestens 8-stelliges LCD-Display.
Optische Impulsanzeige (LED) zur Verbrauchserfassung.
Impulsausgang (S0) gemäß DIN 43864.
Impulskonstante einstellbar oder werkseitig
parametrierbar.
M-Bus-Schnittstelle gemäß DIN EN 13757-2/-3 (ehemals
DIN 1434-3).
Einstellbare Primär- und Sekundäradresse.
Baudrate bis mindestens 9.600 Baud, parametrierbar.
Übertragung mindestens folgender Mess- und Statuswerte:
Wirkenergie,
Medium,
Gerätestatus.
Eigenverbrauch:
Spannungspfad maximal 2 VA je Phase,

Strompfad maximal 2,5 VA je Strompfad.
Betriebstemperatur mindestens -25 °C bis +55 °C.
Schutzart mindestens IP20.
Montage auf 35-mm-Tragschiene nach DIN EN 60715.
Für den eichrechtskonformen Einsatz geeignet
(MID-konform oder eichfähig, entsprechend den
Projektanforderungen).

Fabrikat:
.......................................................
..........

Typ:
.......................................................
.................

Liefern, montieren, betriebsfertig anschließen,
parametrieren, in Betrieb nehmen und Funktionsprüfung
durchführen.
Menge: 1,000 St

#### Titel 1.15 Regiearbeiten

**Ausführungsbeschreibung 0029 Regiearbeiten**
*Stundenlohnarbeiten auf Nachweis.*
Die Arbeiten sind vor Beginn der Bauleitung anzuzeigen
und genehmigungspflichtig. Stundenlohnarbeiten ohne
vorherige Genehmigung werden nicht vergütet. Die
Arbeiten sind spätestens 5 Werktage nach genehmigter
Ausführung unterzeichnen zu lassen. Hierin enthalten
sind alle Lohn-, Fahrt-, und sonstigen Nebenkosten.

**1.15.10 Obermonteurstunden**
Menge: 16,000 h

**1.15.20 Monteurstunden**
Menge: 16,000 h

**1.15.30 Kundendienstmonteurstunden**
Menge: 4,000 h

**1.15.40 Auszubildenden-,Helferstunden**
Menge: 10,000 h

**1.15.50 Revisionsunterlagen 3-fach**
2 -fach in Papierform
1 -fach  digital

Sie müssen der eingebauten Installation entsprechen und
sind spätestens mit der Schlußrechnung wie folgt
vorzulegen:

- DIN A 4 gefaltet und farbig angelegt mit verstärktem
Heftrand, durch Trennblätter geteilt, mit
Inhaltsverzeichnis versehen, in Ordner  zusammengefaßt
- Installations- und Verteilerpläne zusätzlich auf CD
in CAD-Technik als DXF-File und zwar:
- Installationsplan mit eingezeichneten Grenzen des
Sicherungsbereiches, Alarmierungsbereiche, Nutzungsart
der Melderbereiche, Bezeichnung der zugeordneten
Meldergruppen.
- Meldergruppenverzeichnis
- Liste der Anlagenteile
- Blockdiagramm das eine Zuordnung für  Benennung und
Numerierung der Melderbereiche, Meldergruppen und
Melder enthält
- Anlagenbeschreibung bestehend aus:
  - Meldergruppenverzeichnis
  - Liste der Anlagenteile
  - Hinweise für besondere Melder
  - Verknüpfung zwischen den Alarmzuständen der
Meldergruppen
- Montagepläne des Auftragnehmers
- Prüf- und Meßprotokolle
- Brandschutzunterlagen
- Bezugsquellennachweise
- Wartungs- und Bedienungsanleitungen
- Ersatzteillisten
- Fachunternehmerbescheinigung
- Abnahmeprotokolle
Menge: 1,000 Psch

**1.15.60 Sachverständigenabnahme gem. Techn. PrVO**
Sachverständigenabnahme gem. Techn. PrVO eines
staatlich anerkannten Sachverständigen. Der
Sachverständige muß im Sachverständigen-Verzeichnis des
jeweils zuständigen Bundeslandes aufgeführt sein. Die
Abnahme ist durchzuführen für die:

- Sicherheitsbeleuchtung
- Allgemeine Elektroanlage

einschließlich der installierten Peripheriegeräte nach
Inbetriebnahme. Der Auftragnehmer hat dem AG den
Sachverständigen vor Ausführungsbeginn namentlich zu
benennen, dem Sachverständigen die erforderlichen
Planunterlagen zur Prüfung einzureichen und sich diese
genehmigen zu lassen. Der Bauleitung ist
unaufgefordert, vor Ausführungsbeginn, eine
schriftliche Freigabe des Sachverständigen vorzulegen.
Alle hierdurch entstehenden Kosten, einschließlich der
Kosten für den Sachverständigen, sind in den
Einheitspreis einzukalkulieren.
Das Abnahmeprotokoll gemäß der Technischen
Prüfverordnung ist den Revisionsunterlagen im Original
beizufügen.

Die Kosten für eine Wiederholung der Abnahmeprüfung
gehen zu Lasten des Auftragnehmers. Für jede
Abnahmeprüfung ist ein Protokoll anzufertigen.
Bereitstellung von Fachpersonal (für das Bauvorhaben
zuständiger, bauleitender Obermonteur) und Werkzeugen
für die Zeit der Abnahme sind einzukalkulieren.
Menge: 1,000 Psch

**1.15.70 Bereitstellung von Fachpersonal zur Begleitung des Sachverständigen**
bei einer durch den Bauherrn beauftragten
Sachverständigenabnahme.
Begleitung des Sachverständigen durch den für das
Bauvorhaben zuständigen, bauleitenden Obermonteur.
Menge: 1,000 Psch

USt %: 19,00
